# Puente de unión epoxi e imprimación de barrera, referencia MasterEmaco P 2000 BP de Master Builders Solutions. Para protección de armaduras

- Propiedad del archivo: CONSTRUNARIO
- Formato: FIEBDC-3/2012
- Programa: Construnario Versión 3.51
- Fecha de los precios: 04/10/2021
- Divisa: EUR

**25027239_MBS** kg Puente de unión epoxi e imprimación de barrera, referencia MasterEmaco P 2000 BP de Master Builders Solutions. Para protección de armaduras
MasterEmaco P 2000/2100 BP es un puente de unión epoxy bicomponente, sin disolventes, para la protección por barrera del acero de refuerzo. Se emplea como puente de unión previo a la aplicación de morteros de reparación. Una vez mezclados los 2 componentes, puede aplicarse con una brocha sobre el armado limpio o bien directamente sobre el hormigón en caso de uso como puente de unión. MasterEmaco P 2000/2100 BP, puente de unión impermeable al agua Excelente adherencia. Impermeable al agua, aceites, y otros agentes químicos. Impermeable al oxígeno y a los cloruros. Protege las armaduras frente a la corrosión. Compatible con la humedad del mortero fresco. Compatible con morteros hidráulicos y sintéticos. No afecta al anclaje del acero revestido. Perfecta compatibilidad con el acero del armado y los morteros de reparación. Multi-uso: puede emplearse como puente de unión para incrementar la adherencia y las propiedades de aplicación de los morteros. Color rojo para fácil control de la aplicación en obra.
