# MasterSeal M 452 - impermeabilización de tablero puente betún epoxi

- Propiedad del archivo: CONSTRUNARIO
- Formato: FIEBDC-3/2012
- Programa: Construnario Versión 3.51
- Fecha de los precios: 01/10/2021
- Divisa: EUR
- Código: master-build (14/10/2021)

**UMBS_548** m2 MasterSeal M 452 - impermeabilización de tablero puente betún epoxi
Impermeabilización de tablero de puente con lámina liquida de betún epoxi MasterSeal M 452 (según UNE EN 1504 - 2) de Master Builders Solutions o similar, mediante proyectado de arena sobre el soporte de hormigón, barrido de la superficie, aplicación de una capa diluida al 25% de agua de MasterSeal M 452 a modo de imprimación, y aplicación de dos capas en estado puro y con una dotación total de 1,0 kg/m2. Incluso espolvoreo con árido de sílice. Medida la superficie ejecutada.

| Código | Ud | Descripción | Rendimiento |
|---|---|---|---|
| 25027187_MBS | kg | Pintura bicomponente e impermeable a base de epoxi - bitumen, referencia MasterSeal M 452 de Master Builders Solutions (material; 05/10/2021) | 1.000 |
| PGEN014 | kg | Arena de cuarzo (material) | 3.500 |
| OGEN011 | h | Oficial 1ª impermeabilizador (mano de obra) | 0.200 |
| OGEN006 | h | Peón especialista (mano de obra) | 0.200 |

## Recursos

**25027187_MBS** kg Pintura bicomponente e impermeable a base de epoxi - bitumen, referencia MasterSeal M 452 de Master Builders Solutions
MasterSeal M 452 es un revestimiento impermeable elástico de betum epoxy en base agua para la proteción de depuradoras, puentes, niveles freáticos, etc. Aplicable en interiores y exteriores. Aplicable sobre hormigón, mortero de cemento. Protección de estructuras de hormigón frente al agua y sales de deshielo. Impermeabilización de tuberías de hormigón. Impermeabilización de tanques de decantación y aireación en instalaciones depuradoras de aguas residuales. Impermeabilización colectores. ¿Cuáles son las propiedades de MasterSeal M 452? Excelente adherencia. Una vez endurecido es impermeable al agua y al anhídrido carbónico. Muy fácil de aplicar gracias a su consistencia. No apto para piscinas ni depósitos de agua potable. Permite ser recubierto con asfalto.
