# MasterSeal M 689 - Imper. de poliurea en sistema sándwich, bajo hormigón-mortero

- Propiedad del archivo: CONSTRUNARIO
- Formato: FIEBDC-3/2012
- Programa: Construnario Versión 3.51
- Fecha de los precios: 01/10/2021
- Divisa: EUR
- Código: master-build (14/10/2021)

**UMBS_559** m2 MasterSeal M 689 - Imper. de poliurea en sistema sándwich, bajo hormigón-mortero
Suministro y puesta en obra de impermeabilización de poliurea aplicada por proyección MasterSeal M 689 de Master Builders Solutions o similar, 2,2 mm de espesor, consistente en una capa de imprimación basada en tecnología XolutecTM, sin disolventes y tolerante con la humedad del soporte MasterSeal P 770 de Master Builders Solutions o similar (rendimiento 0,35 kg/m2) (según EN 1504-2:2004, reacción al fuego clase E, permeabilidad al vapor de agua clase III); membrana impermeabilizante de poliurea 100% de dos componentes sin disolventes, altamente reactiva, aplicada mediante equipo de proyección en caliente, MasterSeal M 689 de Master Builders Solutions o similar (Rendimiento 2,2 kg/m2) con dureza Shore A 95 (según DIN 5350), resistencia a tracción 21 MPa (según DIN 53504), alargamiento 550% (según DIN 53504), resistencia al desgarro 58 MPa (según DIN 53515), puenteo de fisuras estáticas a 23ºC A5 (según UNE EN 1062-7), puenteo de fisuras dinámicas a 23ºC B4.2 (según UNE EN 1062-7), con marcado CE según EN 1504-2; capa de protección con la resina de poliuretano elástica monocomponente MasterSeal P 691 de Master Builders Solutions o similar (según 169101- EN 13813, comportamiento al fuego Efl) y saturada con árido de cuarzo, sobre superficies de hormigón o mortero, sin incluir la preparación del soporte. Colores estándar. Medida la superficie ejecutada.

| Código | Ud | Descripción | Rendimiento |
|---|---|---|---|
| 25027117_MBS | kg | Membrana de poliurea, bicomponente, referencia MasterSeal M 689 de Master Builders Solutions (material; 05/10/2021) | 2.200 |
| 25028091_MBS | kg | Imprimación de 2 componentes basada en tecnología XolutecTM, referencia MasterSeal P 770 de Master Builders Solutions (material; 05/10/2021) | 0.350 |
| 50256761_MBS | kg | Puente de unión de poliuretano monocomponente, referencia MasterSeal P 691 de Master Builders Solutions (material; 05/10/2021) | 0.200 |
| 57221755_MBS | kg | Áridos de cuarzo naturales, referencia MasterTop Filler de Master Builders Solutions. Aplicación de pavimentos industriales (material; 06/10/2021) | 4.000 |
| OGEN003 | h | Oficial 1ª (mano de obra) | 1.200 |
| OGEN006 | h | Peón especialista (mano de obra) | 1.200 |

## Recursos

**25027117_MBS** kg Membrana de poliurea, bicomponente, referencia MasterSeal M 689 de Master Builders Solutions
MasterSeal M 689 es una membrana de impermeabilización, 100% poliurea, bicomponente y sin disolventes MasterSeal M 689 es altamente reactiva y solo puede aplicarse mediante equipos de proyección de dos componentes. MasterSeal M 689 se utiliza en una gran variedad de aplicaciones de impermeabilización, donde se requiera alta resistencia química. Esto incluye aguas residuales y cubetos de retención en industrias de agua residual, químicas y petroquímicas MasterSeal M 689 también se aplica en cubiertas y en zonas expuestas a ataques mecánicos. ¿Cuáles son las propiedades de MasterSeal M 689? Recubrimiento impermeable, elástico, continuo, sin juntas ni solapes. Marcado CE. Elevada capacidad de absorción de fisuras por su gran elasticidad. Permanece elástica incluso a bajas temperaturas (aprox. -45ºC). No reblandece a altas temperaturas. Aplicable en superficies horizontales, verticales y techos. Fácil y rápida aplicación mediante un equipo de proyección adecuado. Rápido endurecimiento.Membrana de poliurea, bicomponente, libre de disolventes, MasterSeal M 689 de Master Builders Solutions, para la impermeabilización y protección de estructuras.

**25028091_MBS** kg Imprimación de 2 componentes basada en tecnología XolutecTM, referencia MasterSeal P 770 de Master Builders Solutions
MasterSeal P 770 es una imprimación de 2 componentes basada en tecnología Xolutec, que permite una alta penetración en el soporte, y actúa como promotor de adherencia para todos los sistemas MasterSeal. MasterSeal P 770 se usa como imprimación de los sistemas MasterSeal sobre soportes minerales absorbentes. Esta imprimación sella el soporte y reduce el riesgo de aparición de poros y burbujas en las sucesivas capas de membrana a aplicar. ¿Cuáles son las propiedades de MasterSeal P 770? Baja viscosidad. Aplicación sencilla. Excelente penetración. Sellado de la porosidad y capilaridad del soporte. Compatible con la humedad: puede aplicarse sobre. Soportes con humedad residual alta. Excelente adherencia con el soporte. No contiene solventes.

**50256761_MBS** kg Puente de unión de poliuretano monocomponente, referencia MasterSeal P 691 de Master Builders Solutions
MasterSeal P 691 es una imprimación de poliuretano monocomponente. MasterSeal P 691 se utiliza para favorecer la adhesión entre las membranas de poliuretano MasterSeal, en aplicaciones de reparación. MasterSeal P 691 también se utiliza sobre las membranas antiguas, cuando haya que renovar o reparar la capa protectora UV (TopCoat) ¿Cuáles son las propiedades de MasterSeal P 691? Excelente adherencia sobre antiguas membranas de los sistemas MasterSeal Roof o MasterSeal Traffic. Resiste el contacto permanente con agua.

**57221755_MBS** kg Áridos de cuarzo naturales
Áridos de cuarzo naturales utilizados en la aplicación de pavimentos industriales. Áridos de cuarzo natural de diferentes granulometrías utilizados en combinación con resinas epoxi o poliuretano para la confección de los distintos sistemas de recubrimientos de pavimentos industriales. Consultar con el Servicio Técnico cualquier aplicación no prevista en esta relación.
