# MasterSeal Traffic 2302 - para impermeabilización de tableros y otras estructuras bajo asfalto u hormigón

- Propiedad del archivo: CONSTRUNARIO
- Formato: FIEBDC-3/2012
- Programa: Construnario Versión 3.51
- Fecha de los precios: 01/10/2021
- Divisa: EUR
- Código: master-build (14/10/2021)

**UMBS_944** m2 MasterSeal Traffic 2302 - para impermeabilización de tableros y otras estructuras bajo asfalto u hormigón
Suministro y puesta en obra de sistema MasterSeal Traffic 2302 de Master Builders Solutions o similar, para impermeabilización de tableros de puente bajo asfalto en soportes de hormigón lisos o con una rugosidad igual o inferior a 1mm, hasta obtener un espesor medio de 3,85 mm, consistente en una capa de imprimación de dos componentes basada en tecnología XolutecTM, sin disolventes MasterSeal P 770 de Master Builders Solutions o similar (rendimiento medio 0,4 kg/m2) (según EN 1504-2:2004, reacción al fuego clase E, permeabilidad al vapor de agua clase III); espolvoreo en fresco de árido de cuarzo MasterTop F5 de Master Builders Solutions o similar (según UNE EN 13139) con una granulometría de 0,3-0,8 mm (rendimiento 0,9 kg/m2); membrana proyectada de poliurea híbrida de dos componentes sin disolventes, altamente elástica, MasterSeal M 811 o similar (rendimiento medio 2,90 kg/m2), con dureza Shore A 88 (según DIN 5350), resistencia a tracción 16 MPa (según DIN 53504), alargamiento 650% (según DIN 53504), resistencia al desgarro 34 MPa (según DIN 53515), puenteo de fisuras estáticas (a 23ºC y -20ºC) A5 (según UNE EN 1062-7), puenteo de fisuras dinámicas (a 23ºC y -20ºC) B4.2 (según UNE EN 1062-7), con marcado CE según EN 1504-2;capa de protección con resina de poliuretano elástica bicomponente MasterSeal M 880 de Master Builders Solutions o similar (rendimiento medio 0,6 kg/m2) (según EN 13813 SR-AR1-B1,5-IR4-Efl) de curado rápido, espolvoreo nuevamente en fresco de árido de cuarzo MasterTop F5 de Master Builders Solutions o similar (según UNE EN 13139) con una granulometría 0,3-0,8 mm (rendimiento 2,0 kg/m2); y finalmente capa de rodadura; sobre superficies de hormigón, sin incluir la preparación del soporte ni la capa de rodadura. Medida la superficie ejecutada.

| Código | Ud | Descripción | Rendimiento |
|---|---|---|---|
| 25028091_MBS | kg | Imprimación de 2 componentes basada en tecnología XolutecTM, referencia MasterSeal P 770 de Master Builders Solutions (material; 05/10/2021) | 0.400 |
| 25025832_MBS | kg | Membrana elástica de impermeabilización, referencia MasterSeal M 811 de Master Builders Solutions. Aplicada por proyección (material; 05/10/2021) | 2.900 |
| 25008405_MBS | kg | Recubrimiento de poliuretano bicomponente, referencia MasterSeal M 880 de Master Builders Solutions. Rápido endurecimiento (material; 05/10/2021) | 0.600 |
| 57221755_MBS | kg | Áridos de cuarzo naturales, referencia MasterTop Filler de Master Builders Solutions. Aplicación de pavimentos industriales (material; 06/10/2021) | 2.900 |
| OGEN003 | h | Oficial 1ª (mano de obra) | 0.250 |
| OGEN005 | h | Ayudante (mano de obra) | 0.250 |

## Recursos

**25028091_MBS** kg Imprimación de 2 componentes basada en tecnología XolutecTM, referencia MasterSeal P 770 de Master Builders Solutions
MasterSeal P 770 es una imprimación de 2 componentes basada en tecnología Xolutec, que permite una alta penetración en el soporte, y actúa como promotor de adherencia para todos los sistemas MasterSeal. MasterSeal P 770 se usa como imprimación de los sistemas MasterSeal sobre soportes minerales absorbentes. Esta imprimación sella el soporte y reduce el riesgo de aparición de poros y burbujas en las sucesivas capas de membrana a aplicar. ¿Cuáles son las propiedades de MasterSeal P 770? Baja viscosidad. Aplicación sencilla. Excelente penetración. Sellado de la porosidad y capilaridad del soporte. Compatible con la humedad: puede aplicarse sobre. Soportes con humedad residual alta. Excelente adherencia con el soporte. No contiene solventes.

**25025832_MBS** kg Membrana elástica de impermeabilización
MasterSeal M 811 s una membrana de impermeabilización bicomponente sin disolventes. Es altamente reactiva y únicamente puede aplicarse por proyección con un equipamiento especial (Ratio mezcla 100:100 en volumen). MasterSeal M 811 es utilizada en un amplio rango de aplicaciones de impermeabilización tales como: Impermeabilización de estructuras en general y sobre todo tipo de soportes. Impermeabilización de estructuras de geometría complicada y con un elevado número de remates y puntos singulares. ¿Cuáles son las propiedades de MasterSeal M 811? Revestimiento impermeable continuo, sin juntas. Gran elasticidad, elevada capacidad de recubrimiento de fisuras. Aplicable únicamente con máquina de proyección adecuada. Permite ser aplicado en superficies horizontales, verticales y en techos. Excelente resistencias mecánicas (tracción, abrasión, desgarro). Rápido endurecimiento. No reblandece a altas temperaturas. Mantiene su elasticidad a bajas temperaturas (-45 ºC). Permeable al vapor de agua. Resistente a raíces.

**25008405_MBS** kg Recubrimiento de poliuretano bicomponente
MasterSeal M 880 es una Capa elástica de rodadura en los sistemas de impermeabilización de plantas de parking, interiores y exteriores, donde se requiera una rápida puesta en servicio. Aplicable en interiores y exteriores. Aplicable sobre hormigón, mortero de cemento. Impermeabilización y protección de estructuras de hormigón frente al agua y sales de deshielo. Impermeabilización de tuberías de hormigón. Impermeabilización colectores. ¿Cuáles son las propiedades de MasterSeal M 880? Excelente adherencia sobre la membrana de impermeabilización. Ligeramente tixotrópico para su aplicación en rampas. Resistente a aceites hidráulicos y combustibles. Elevadas resistencias mecánicas. Rápido curado, que permite la aplicación casi de inmediato de la capa de acabado.

**57221755_MBS** kg Áridos de cuarzo naturales
Áridos de cuarzo naturales utilizados en la aplicación de pavimentos industriales. Áridos de cuarzo natural de diferentes granulometrías utilizados en combinación con resinas epoxi o poliuretano para la confección de los distintos sistemas de recubrimientos de pavimentos industriales. Consultar con el Servicio Técnico cualquier aplicación no prevista en esta relación.
