# MasterEmaco S 488 - media caña mortero epoxi tixotropico

- Propiedad del archivo: CONSTRUNARIO
- Formato: FIEBDC-3/2012
- Programa: Construnario Versión 3.51
- Fecha de los precios: 01/10/2021
- Divisa: EUR
- Código: master-build (14/10/2021)

**UMBS_143** m MasterEmaco S 488 - media caña mortero epoxi tixotropico
Suministro y puesta en obra de medias cañas con mortero cementoso MasterEmaco S 488 (según UNE EN 1504 - 3) de Master Builders Solutions o similar, consistente en una capa de imprimación de resina epoxi MasterTop P 622 o similar (según EN 13813 SR-B1,5-Cfl-s1, comportamiento al fuego Cfl-s1) (Rendimiento 0,08 kg/m); realización de medias cañas con mortero cementoso MasterEmaco S 488 o similar (según UNE EN 1504 - 3) (Rendimiento 4,0 kg/m); posterior sellado con resina epoxi tixotrópica MasterTop BC 310 TIX, sobre superficies de hormigón o mortero, sin incluir la preparación del soporte. Colores estándar. Medida la longitud ejecutada.

| Código | Ud | Descripción | Rendimiento |
|---|---|---|---|
| 57202675_MBS | kg | Mortero tixotrópico, referencia MasterEmaco S 488 de Master Builders Solutions. Para reparación estructural (material; 04/10/2021) | 1.800 |
| 25027488_MBS | kg | Imprimación epoxi bicomponente, referencia MasterTop P 622 de Master Builders Solutions (material; 05/10/2021) | 0.080 |
| PMBS_AGR22 | kg | MasterTop BC 310 TIX - Revestimiento epoxi tixotrópico coloreado (material) | 0.130 |
| OGEN003 | h | Oficial 1ª (mano de obra) | 0.090 |
| OGEN005 | h | Ayudante (mano de obra) | 0.090 |

## Recursos

**57202675_MBS** kg Mortero tixotrópico, referencia MasterEmaco S 488 de Master Builders Solutions. Para reparación estructural
MasterEmaco S 488 es un mortero de reparación tixotrópico, reforzado con fibras para espesores desde 10 a 40 mm, clase R4. Está preparado para su utilización, tanto para aplicación con llana, paleta o por proyección en zonas verticales, horizontales y en techos. Cuando se mezcla con agua se forma un mortero con una gran variedad de aplicaciones. MasterEmaco S 488 se utiliza para la reparación estructural de elementos de hormigón. MasterEmaco S 488, mortero para reparación estructural de gran adherencia y permeable al vapor de agua Elevadas resistencias mecánicas, tanto iniciales como finales. Retracción compensada. Tixotrópico. Exento de cloruros y agregados metálicos. Buena trabajabilidad. Exento de exudación. Elevada adherencia al hormigón con puente de unión. Excelente durabilidad incluso en ambientes agresivos. Listo para su empleo. Tan sólo precisa mezclado con agua. Reducida absorción de agua por capilaridad. Elevada impermeabilidad al agua. Permeable al vapor de agua. Alta resistencia a la carbonatación. Elevada compatibilidad dimensional con el hormigón

**25027488_MBS** kg Imprimación epoxi bicomponente, referencia MasterTop P 622 de Master Builders Solutions
Imprimación epoxi bicomponente MasterTop P 622 de Master Builders Solutions, no contiene disolventes, de uso general incluso para superficies en contacto directo con el terreno (cuando existe una barrera impermeable correctamente instalada). Como especialistas en sistemas de pavimentos epoxi continuos eficientes, le ofrecemos soluciones a medida para cualquier aplicación. Nuestros sistemas de pavimentos epoxi no son sólo adecuados para alcanzar los requerimientos funcionales, sino también permiten a los diseñadores de interiores una flexibilidad creativa que le convencerá una vez instalado. Los sistemas de paredes de Master Builders Solutions proporcionan una conexión continua a nuestros ensayados y probados sistemas de recubrimientos para pavimentos epoxi, permitiendo que los suelos y las paredes sean diseñados como una unidad estética y funcional. Las paredes y especialmente los suelos en las instalaciones industriales están expuestos a una serie de tensiones que incluyen las altas temperaturas, ataques químicos y solicitaciones mecánicas. Nuestros especialistas de Master Builders Solutions ofrecen el recubrimiento adecuado para cualquier tipo de pavimentos epoxi, desde los pavimentos epoxi industriales clásicos, hasta los pavimentos epoxi especiales con propiedades antiestáticas o antibacterianas, así como pavimentos epoxi decorativos, proporcionando un pavimento higiénico y seguro.

**PMBS_AGR22** kg MasterTop BC 310 TIX - Revestimiento epoxi tixotrópico coloreado
Revestimiento epoxi coloreado MasterTop BC 310, consistente en una mezcla de revestimiento epoxi coloreado MasterTop BC 310 de Master Builders Solutions o similar mezclado con un 2% de MasterTop TIX 9 (Rendimiento 1,00kg/m2 y capa), sin incluir la aplicación.
