# Agente tixotropante, referencia MasterTop TIX 9 de Master Builders Solutions. Para mezclar con resinas epoxi o poliuretano

- Propiedad del archivo: CONSTRUNARIO
- Formato: FIEBDC-3/2012
- Programa: Construnario Versión 3.51
- Fecha de los precios: 06/10/2021
- Divisa: EUR

**50783157_MBS** kg Agente tixotropante, referencia MasterTop TIX 9 de Master Builders Solutions. Para mezclar con resinas epoxi o poliuretano
Agente tixotropante para mezclar con resinas epoxy o poliuretano MasterTop TIX 9 se emplea como espesante / tixotropante de resinas epoxy o poliuretano MasterTop. Mezclado con estas resinas permite su aplicación en paramentos verticales o inclinados, así como realizar medias cañas y capas de sellado sobre pavimentos tipo mortero o multicapa.
