# Revestimiento epoxi autonivelante, referencia MasterTop BC 372 de Master Builders Solutions. Para la realización de pavimentos

- Propiedad del archivo: CONSTRUNARIO
- Formato: FIEBDC-3/2012
- Programa: Construnario Versión 3.51
- Fecha de los precios: 06/10/2021
- Divisa: EUR

**25025065_MBS** kg Revestimiento epoxi autonivelante, referencia MasterTop BC 372 de Master Builders Solutions. Para la realización de pavimentos
MasterTop BC 372 es una revestimiento epoxy bicomponente autonivelante, pigmentado y que no contiene disolventes. ¿Cuáles son las propiedades de MasterTop BC 372? Presenta unas excelentes resistencias mecánicas. Aplicación como capa base en sistemas autonivelantes y como recubrimiento en sistemas multicapa. No contiene disolventes. Muy bajas emisiones: conforme a AgBB. Muy resistente al uso industrial con desgastes medios a altos. Resistente a la abrasión. Fácil de aplicar. Fácil de limpiar y de mantener. Impermeable al agua y al vapor de agua. Muy resistente al agua, agua de mar y agua residual, así como a diferentes álcalis, ácidos diluidos, salmuera, aceites minerales, lubricantes y combustibles.s.
