# MasterTop 1207 R - recubrimiento epoxi acabado antideslizante

- Propiedad del archivo: CONSTRUNARIO
- Formato: FIEBDC-3/2012
- Programa: Construnario Versión 3.51
- Fecha de los precios: 01/10/2021
- Divisa: EUR
- Código: master-build (14/10/2021)

**UMBS_926** m2 MasterTop 1207 R - recubrimiento epoxi acabado antideslizante
Suministro y puesta en obra de recubrimiento multicapa epoxi SISTEMA MasterTop 1207 R de Master Builders Solutions o similar, con un espesor de 2,75 mm, i resistencia al deslizamiento Rd(según UNE-ENV 12633:2-3) y clase de reacción al fuego (según UNE EN 13501-1:bfl-s1), consistente en una capa de imprimación epoxi sin disolventes MasterTop P 622 o similar (según EN 13813 SR-B1,5-Cfl-s1, comportamiento al fuego Cfl-s1) (Rendimiento 0,40 kg/m2); espolvoreo con árido de cuarzo MasterTop F5 de granulometría 0,80-1,00mm (Rendimiento 2,50kg/m2); formación de capa base con revestimiento epoxi bicomponente sin disolventes transparente MasterTop BC 307 o similar (según EN 13813), mezclada con árido de cuarzo MasterTop F1 o similar en una proporción de 1:2 (Rendimiento 2,0 kg/m2); espolvoreo homogéneo a saturación de cuarzo coloreado con una granulometría 0,3-0,8 mm o 0,6-1,2 mm (Rendimiento 2,25 kg/m2); sellado con revestimiento epoxi sin disolventes transparente MasterTop BC 307 o similar (según EN 13813, comportamiento al fuego CFLs1), (Rendimiento 0,650 kg/m2), sobre pavimentos industriales que se requiera una superfície antideslizante o mortero, sin incluir la preparación del soporte. Colores estándar. Medida la superficie ejecutada.

| Código | Ud | Descripción | Rendimiento |
|---|---|---|---|
| 25027488_MBS | kg | Imprimación epoxi bicomponente, referencia MasterTop P 622 de Master Builders Solutions (material; 05/10/2021) | 0.400 |
| 57221755_MBS | kg | Áridos de cuarzo naturales, referencia MasterTop Filler de Master Builders Solutions. Aplicación de pavimentos industriales (material; 06/10/2021) | 0.900 |
| PMBS_AGR29 | kg | MasterTop BC 307 + MasterTop F1, capa de mortero epoxi (material) | 1.500 |
| PGEN015 | kg | Arena de cuarzo color (material) | 2.250 |
| 25029731_MBS | kg | Ligante epoxi bicomponente, referencia MasterTop BC 307 de Master Builders Solutions. Sin disolventes, transparente (material; 06/10/2021) | 0.650 |
| OGEN003 | h | Oficial 1ª (mano de obra) | 0.280 |
| OGEN005 | h | Ayudante (mano de obra) | 0.280 |

## Recursos

**25027488_MBS** kg Imprimación epoxi bicomponente, referencia MasterTop P 622 de Master Builders Solutions
Imprimación epoxi bicomponente MasterTop P 622 de Master Builders Solutions, no contiene disolventes, de uso general incluso para superficies en contacto directo con el terreno (cuando existe una barrera impermeable correctamente instalada). Como especialistas en sistemas de pavimentos epoxi continuos eficientes, le ofrecemos soluciones a medida para cualquier aplicación. Nuestros sistemas de pavimentos epoxi no son sólo adecuados para alcanzar los requerimientos funcionales, sino también permiten a los diseñadores de interiores una flexibilidad creativa que le convencerá una vez instalado. Los sistemas de paredes de Master Builders Solutions proporcionan una conexión continua a nuestros ensayados y probados sistemas de recubrimientos para pavimentos epoxi, permitiendo que los suelos y las paredes sean diseñados como una unidad estética y funcional. Las paredes y especialmente los suelos en las instalaciones industriales están expuestos a una serie de tensiones que incluyen las altas temperaturas, ataques químicos y solicitaciones mecánicas. Nuestros especialistas de Master Builders Solutions ofrecen el recubrimiento adecuado para cualquier tipo de pavimentos epoxi, desde los pavimentos epoxi industriales clásicos, hasta los pavimentos epoxi especiales con propiedades antiestáticas o antibacterianas, así como pavimentos epoxi decorativos, proporcionando un pavimento higiénico y seguro.

**57221755_MBS** kg Áridos de cuarzo naturales
Áridos de cuarzo naturales utilizados en la aplicación de pavimentos industriales. Áridos de cuarzo natural de diferentes granulometrías utilizados en combinación con resinas epoxi o poliuretano para la confección de los distintos sistemas de recubrimientos de pavimentos industriales. Consultar con el Servicio Técnico cualquier aplicación no prevista en esta relación.

**25029731_MBS** kg Ligante epoxi bicomponente, referencia MasterTop BC 307 de Master Builders Solutions. Sin disolventes, transparente
Ligante epoxi bicomponente MasterTop BC 307 de Master Builders Solutions, sin disolventes (100 % sólidos) transparente. MasterTop BC 307 es una resina epoxi bicomponente sin disolventes, de baja viscosidad, transparente y fluida. MasterTop BC 307 ha sido formulado para su uso en interiores para aplicaciones en áreas industriales y decorativas. MasterTop BC 307 puede usarse como ligante para sistemas stone carpet y pavimentos decorativos de cuarzo color. Proporciona un aspecto brillante después del curado. ¿Cuáles son las propiedades de MasterTop BC 307? Baja viscosidad. Poco olor. Fácil de aplicar. Excelentes propiedades mecánicas. Bajo amarilleamiento tras exposición a rayos U.V.. Alta resistencia química.
