# MasterTop 1273 ESD - recubrimiento epoxi ESD de bajas emisiones con cargas medias

- Propiedad del archivo: CONSTRUNARIO
- Formato: FIEBDC-3/2012
- Programa: Construnario Versión 3.51
- Fecha de los precios: 01/10/2021
- Divisa: EUR
- Código: master-build (14/10/2021)

**UMBS_927** m2 MasterTop 1273 ESD - recubrimiento epoxi ESD de bajas emisiones con cargas medias
Suministro y puesta en obra de recubrimiento epoxi SISTEMA MasterTop 1273 ESD de Master Builders Solutions o similar, de 2 mm de espesor, para solicitaciones mecánicas medias, con denominación SR-B1,5-AR1-IR4-Bfl-s1 (según EN 13813), resistencia al deslizamiento Rd según UNE-ENV 12633: 1; consistente en una capa de imprimación epoxi precargada bicomponente sin disolventes y de color amarillento MasterTop P 622 de Master Builders Solutions o similar (rendimiento 0,40kg/m2); puesta a tierra mediante colocación de cinta de cobre; imprimación conductiva de resina epoxi bicomponente negra en base agua MasterTop P 687 W AS de Master Builders Solutions o similar (según EN 13813 SR-AR1-B1,5-IR4-Efl) (rendimiento 0,130 kg/m2); capa base de resina de poliuretano bicomponente pigmentada libre de disolventes de bajas emisiones y propiedades antiestáticas MasterTop BC 372 ESD de Master Builders Solutions o similar (rendimiento 2 kg/m2). Medida la superficie ejecutada.

| Código | Ud | Descripción | Rendimiento |
|---|---|---|---|
| 25027488_MBS | kg | Imprimación epoxi bicomponente, referencia MasterTop P 622 de Master Builders Solutions (material; 05/10/2021) | 0.400 |
| 25021993_MBS | kg | Imprimación conductiva epoxi bicomponente en base agua, referencia MasterTop P 687 W AS de Master Builders Solutions (material; 06/10/2021) | 0.130 |
| 25029786_MBS | kg | Resina epoxy autonivelante, referencia MasterTop BC 372 ESD de Master Builders Solutions (material; 06/10/2021) | 2.000 |
| PGEN138 | m | Cinta de cobre (material) | 1.000 |
| OGEN003 | h | Oficial 1ª (mano de obra) | 0.250 |
| OGEN005 | h | Ayudante (mano de obra) | 0.250 |

## Recursos

**25027488_MBS** kg Imprimación epoxi bicomponente, referencia MasterTop P 622 de Master Builders Solutions
Imprimación epoxi bicomponente MasterTop P 622 de Master Builders Solutions, no contiene disolventes, de uso general incluso para superficies en contacto directo con el terreno (cuando existe una barrera impermeable correctamente instalada). Como especialistas en sistemas de pavimentos epoxi continuos eficientes, le ofrecemos soluciones a medida para cualquier aplicación. Nuestros sistemas de pavimentos epoxi no son sólo adecuados para alcanzar los requerimientos funcionales, sino también permiten a los diseñadores de interiores una flexibilidad creativa que le convencerá una vez instalado. Los sistemas de paredes de Master Builders Solutions proporcionan una conexión continua a nuestros ensayados y probados sistemas de recubrimientos para pavimentos epoxi, permitiendo que los suelos y las paredes sean diseñados como una unidad estética y funcional. Las paredes y especialmente los suelos en las instalaciones industriales están expuestos a una serie de tensiones que incluyen las altas temperaturas, ataques químicos y solicitaciones mecánicas. Nuestros especialistas de Master Builders Solutions ofrecen el recubrimiento adecuado para cualquier tipo de pavimentos epoxi, desde los pavimentos epoxi industriales clásicos, hasta los pavimentos epoxi especiales con propiedades antiestáticas o antibacterianas, así como pavimentos epoxi decorativos, proporcionando un pavimento higiénico y seguro.

**25021993_MBS** kg Imprimación conductiva epoxi bicomponente en base agua, referencia MasterTop P 687 W AS de Master Builders Solutions
MasterTop P 687 W AS es una imprimación conductiva epoxy bicomponente en base agua, de baja viscosidad, de color negro y que no contiene disolventes. ¿Cuáles son las propiedades de MasterTop P 687 W AS? Baja viscosidad. Fácil de aplicar. Propiedades antiestáticas. Siempre debe ir recubierto con un sistema antiestático.

**25029786_MBS** kg Resina epoxy autonivelante, referencia MasterTop BC 372 ESD de Master Builders Solutions
MasterTop BC 372 ESD FR es una resina epoxy bicomponente, autonivelante y con propiedades ESD, sin disolventes (100% solidos), precargada y pigmentada. MasterTop BC 372 ESD FR está indicada para uso en interiores cuando se requiere un pavimento ESD conforme a la norma IEC 61340-5-1. MasterTop BC 372 ESD FR es adecuado para su aplicación sobre soportes minerales como hormigón y mortero, imprimados con MasterTop P 687W AS (imprimación conductiva). MasterTop BC 372 ESD FR resiste tráfico industrial medio. ¿Cuáles son las propiedades de MasterTop BC 372 ESD FR? Recubrimiento ESD acorde a la norma IEC 61340-5-1 Presenta buenas resistencias mecánicas y propiedades antiestáticas. Resistente a la abrasión. Fácil de aplicar. Fácil de limpiar y mantener. Muy resistente al agua, agua de mar y agua residual, así como a diferentes álcalis, ácidos diluidos, salmuera, aceites minerales, lubricantes y combustibles.
