# Resina epoxy autonivelante, referencia MasterTop BC 372 ESD de Master Builders Solutions

- Propiedad del archivo: CONSTRUNARIO
- Formato: FIEBDC-3/2012
- Programa: Construnario Versión 3.51
- Fecha de los precios: 06/10/2021
- Divisa: EUR

**25029786_MBS** kg Resina epoxy autonivelante, referencia MasterTop BC 372 ESD de Master Builders Solutions
MasterTop BC 372 ESD FR es una resina epoxy bicomponente, autonivelante y con propiedades ESD, sin disolventes (100% solidos), precargada y pigmentada. MasterTop BC 372 ESD FR está indicada para uso en interiores cuando se requiere un pavimento ESD conforme a la norma IEC 61340-5-1. MasterTop BC 372 ESD FR es adecuado para su aplicación sobre soportes minerales como hormigón y mortero, imprimados con MasterTop P 687W AS (imprimación conductiva). MasterTop BC 372 ESD FR resiste tráfico industrial medio. ¿Cuáles son las propiedades de MasterTop BC 372 ESD FR? Recubrimiento ESD acorde a la norma IEC 61340-5-1 Presenta buenas resistencias mecánicas y propiedades antiestáticas. Resistente a la abrasión. Fácil de aplicar. Fácil de limpiar y mantener. Muy resistente al agua, agua de mar y agua residual, así como a diferentes álcalis, ácidos diluidos, salmuera, aceites minerales, lubricantes y combustibles.
