# MasterTop 1273 R - recubrimiento epoxi autonivelante antideslizante y solicitaciones mecanicas medias-altas

- Propiedad del archivo: CONSTRUNARIO
- Formato: FIEBDC-3/2012
- Programa: Construnario Versión 3.51
- Fecha de los precios: 01/10/2021
- Divisa: EUR
- Código: master-build (14/10/2021)

**UMBS_102** m2 MasterTop 1273 R - recubrimiento epoxi autonivelante antideslizante y solicitaciones mecanicas medias-altas
Suministro y puesta en obra de recubrimiento epoxi SISTEMA MasterTop 1273 de Master Builders Solutions o similar, de 2,5 mm de espesor, con textura de acabado rugosa, para solicitaciones mecánicas medias-altas donde se requiera una superficie antideslizante, con denominación SR-B1,5-AR1-IR4-Bfl-s1 (según EN 13813), resistencia al deslizamiento Rd según UNE-ENV 12633: 2-3; consistente en una capa de imprimación epoxi precargada bicomponente y de color amarillento MasterTop P 622 (Rendimiento 0,40kg/m2); espolvoreo ligero con árido de cuarzo MasterTop F5 de granulometría 0,40-1,00mm (Rendimiento 0,90kg/m2);capa base con resina epoxi autonivelante bicomponente pigmentada y de bajas emisiones MasterTop BC 372, mezclada con árido de cuarzo MasterTop F1 en una proporción de 1:0,6 (Rendimiento 1kg/m2); recubrimiento a base de resina epoxi bicomponente pigmentada y de bajas emisiones MasterTop BC 372, (Rendimiento 0,8 kg/m2). Medida la superficie ejecutada.

| Código | Ud | Descripción | Rendimiento |
|---|---|---|---|
| 25027488_MBS | kg | Imprimación epoxi bicomponente, referencia MasterTop P 622 de Master Builders Solutions (material; 05/10/2021) | 0.400 |
| 57221755_MBS | kg | Áridos de cuarzo naturales, referencia MasterTop Filler de Master Builders Solutions. Aplicación de pavimentos industriales (material; 06/10/2021) | 3.900 |
| PMBS_AGR10 | kg | MasterTop BC 372 + árido - capa base (material) | 1.000 |
| 25025065_MBS | kg | Revestimiento epoxi autonivelante, referencia MasterTop BC 372 de Master Builders Solutions. Para la realización de pavimentos (material; 06/10/2021) | 0.625 |
| OGEN003 | h | Oficial 1ª (mano de obra) | 0.300 |
| OGEN005 | h | Ayudante (mano de obra) | 0.300 |

## Recursos

**25027488_MBS** kg Imprimación epoxi bicomponente, referencia MasterTop P 622 de Master Builders Solutions
Imprimación epoxi bicomponente MasterTop P 622 de Master Builders Solutions, no contiene disolventes, de uso general incluso para superficies en contacto directo con el terreno (cuando existe una barrera impermeable correctamente instalada). Como especialistas en sistemas de pavimentos epoxi continuos eficientes, le ofrecemos soluciones a medida para cualquier aplicación. Nuestros sistemas de pavimentos epoxi no son sólo adecuados para alcanzar los requerimientos funcionales, sino también permiten a los diseñadores de interiores una flexibilidad creativa que le convencerá una vez instalado. Los sistemas de paredes de Master Builders Solutions proporcionan una conexión continua a nuestros ensayados y probados sistemas de recubrimientos para pavimentos epoxi, permitiendo que los suelos y las paredes sean diseñados como una unidad estética y funcional. Las paredes y especialmente los suelos en las instalaciones industriales están expuestos a una serie de tensiones que incluyen las altas temperaturas, ataques químicos y solicitaciones mecánicas. Nuestros especialistas de Master Builders Solutions ofrecen el recubrimiento adecuado para cualquier tipo de pavimentos epoxi, desde los pavimentos epoxi industriales clásicos, hasta los pavimentos epoxi especiales con propiedades antiestáticas o antibacterianas, así como pavimentos epoxi decorativos, proporcionando un pavimento higiénico y seguro.

**57221755_MBS** kg Áridos de cuarzo naturales
Áridos de cuarzo naturales utilizados en la aplicación de pavimentos industriales. Áridos de cuarzo natural de diferentes granulometrías utilizados en combinación con resinas epoxi o poliuretano para la confección de los distintos sistemas de recubrimientos de pavimentos industriales. Consultar con el Servicio Técnico cualquier aplicación no prevista en esta relación.

**25025065_MBS** kg Revestimiento epoxi autonivelante
MasterTop BC 372 es una revestimiento epoxy bicomponente autonivelante, pigmentado y que no contiene disolventes. ¿Cuáles son las propiedades de MasterTop BC 372? Presenta unas excelentes resistencias mecánicas. Aplicación como capa base en sistemas autonivelantes y como recubrimiento en sistemas multicapa. No contiene disolventes. Muy bajas emisiones: conforme a AgBB. Muy resistente al uso industrial con desgastes medios a altos. Resistente a la abrasión. Fácil de aplicar. Fácil de limpiar y de mantener. Impermeable al agua y al vapor de agua. Muy resistente al agua, agua de mar y agua residual, así como a diferentes álcalis, ácidos diluidos, salmuera, aceites minerales, lubricantes y combustibles.s.
