# Microesferas de vidrio, referencia MasterTop F13 V100 de Master Builders Solutions

- Propiedad del archivo: CONSTRUNARIO
- Formato: FIEBDC-3/2012
- Programa: Construnario Versión 3.51
- Fecha de los precios: 06/10/2021
- Divisa: EUR

**57590688_MBS** kg Microesferas de vidrio, referencia MasterTop F13 V100 de Master Builders Solutions
Microesferas de vidrio MasterTop F13 V100 de Master Builders Solutions, para la confección de acabados antideslizantes sobre pavimentos industriales y decorativos. MasterTop F13 V100 s utilizado, en combinación con resinas epoxy o poliuretano, para obtener acabados con textura antideslizante en pavimentos de hormigón o de naturaleza polimérica Permite realizar acabados transparentes o coloreados de textura antideslizante sobre pavimentos de resina autonivelantes. ¿Cuáles son las propiedades de MasterTop F13 V100? Incrementa la resistencia al rayado y deslizamiento del pavimento.
