# Capa de acabado con excepcional facilidad de limpieza, referencia MasterTop TC 941 de Master Builders Solutions

- Propiedad del archivo: CONSTRUNARIO
- Formato: FIEBDC-3/2012
- Programa: Construnario Versión 3.51
- Fecha de los precios: 06/10/2021
- Divisa: EUR

**25027384_MBS** kg Capa de acabado con excepcional facilidad de limpieza, referencia MasterTop TC 941 de Master Builders Solutions
MasterTop TC 941 es una capa de acabado bicomponente, pigmentada, sin disolventes, que produce una superficie estable a los rayos U.V., resistente y duradera, con un acabado ligeramente estructurado y brillante, y con una excepcional resistencia al rayado y al desgaste. MasterTop TC 941 ha sido diseñado para su uso como acabado resistente al desgaste y estable a U.V. sobre capas base MasterTop, tipo MasterTop BC 372 y BC 375N. Consultar las hojas de sistemas MasterTop 1912 y MasterTop 1913. ¿Cuáles son las propiedades de MasterTop TC 941? La siguiente generación de tecnología de poliuretano Acabado brillante Acabado estructurado que mejora la resistencia al deslizamiento Sin NMP, APEO, COV, glicol ni disolventes Muy bajas emisiones (según la norma AgBB) Resistente a la abrasión Excepcional limpieza que permite un fácil mantenimiento Mejora la resistencia al desgaste y rayado Gran poder de cubrición, incluso a bajo consumo Estable a rayos UV Fácil de limpiar: bajos costes de mantenimiento Gran durabilidad Estética duradera
