# MasterTop 1913 - innovadora solución pavim. alta durabilidad cap. puenteo y bajas emisiones

- Propiedad del archivo: CONSTRUNARIO
- Formato: FIEBDC-3/2012
- Programa: Construnario Versión 3.51
- Fecha de los precios: 01/10/2021
- Divisa: EUR
- Código: master-build (14/10/2021)

**UMBS_935** m2 MasterTop 1913 - innovadora solución pavim. alta durabilidad cap. puenteo y bajas emisiones
Suministro y puesta en obra de innovadora solución para pavimentos Sistema MasterTop 1913 de Master Builders Solutions o similar, de 3 mm de espesor, de excepcional durabilidad estética (según JIS Z 2801:2000 e ISO 22196:2007), con capacidad para puenteo de fisuras y de bajas emisiones (conforme a AgBB), clasificado como SR-B1,5-AR1-IR4-Cfl-s1 (según EN 13813); consistente en una imprimación del soporte a base de resinas epoxi libre de disolventes MasterTop P 622 (Rendimiento 0,40kg/m2); espolvoreo con árido de cuarzo MasterTop F5 (Rendimiento 2,5 kg/m2); formación de capa base de resina epoxi autonivelante bicomponente, pigmentada libre de disolventes MasterTop BC 375 N, (Rendimiento 2,2 kg/m2); recubrimiento superficial a base de resina de poliuretano hibrida, pigmentada, libre de disolventes, resistente a UV y de acabado satinado MasterTop TC 941, (Rendimiento 0,12 kg/m2). Medida la superficie ejecutada.

| Código | Ud | Descripción | Rendimiento |
|---|---|---|---|
| 25027488_MBS | kg | Imprimación epoxi bicomponente, referencia MasterTop P 622 de Master Builders Solutions (material; 05/10/2021) | 0.400 |
| 57221755_MBS | kg | Áridos de cuarzo naturales, referencia MasterTop Filler de Master Builders Solutions. Aplicación de pavimentos industriales (material; 06/10/2021) | 2.500 |
| PMBS_AGR33 | kg | MasterTop BC 375N + MasterTop F1 (material) | 2.200 |
| 25027384_MBS | kg | Capa de acabado con excepcional facilidad de limpieza, referencia MasterTop TC 941 de Master Builders Solutions (material; 06/10/2021) | 0.120 |
| OGEN003 | h | Oficial 1ª (mano de obra) | 0.300 |
| OGEN005 | h | Ayudante (mano de obra) | 0.300 |

## Recursos

**25027488_MBS** kg Imprimación epoxi bicomponente, referencia MasterTop P 622 de Master Builders Solutions
Imprimación epoxi bicomponente MasterTop P 622 de Master Builders Solutions, no contiene disolventes, de uso general incluso para superficies en contacto directo con el terreno (cuando existe una barrera impermeable correctamente instalada). Como especialistas en sistemas de pavimentos epoxi continuos eficientes, le ofrecemos soluciones a medida para cualquier aplicación. Nuestros sistemas de pavimentos epoxi no son sólo adecuados para alcanzar los requerimientos funcionales, sino también permiten a los diseñadores de interiores una flexibilidad creativa que le convencerá una vez instalado. Los sistemas de paredes de Master Builders Solutions proporcionan una conexión continua a nuestros ensayados y probados sistemas de recubrimientos para pavimentos epoxi, permitiendo que los suelos y las paredes sean diseñados como una unidad estética y funcional. Las paredes y especialmente los suelos en las instalaciones industriales están expuestos a una serie de tensiones que incluyen las altas temperaturas, ataques químicos y solicitaciones mecánicas. Nuestros especialistas de Master Builders Solutions ofrecen el recubrimiento adecuado para cualquier tipo de pavimentos epoxi, desde los pavimentos epoxi industriales clásicos, hasta los pavimentos epoxi especiales con propiedades antiestáticas o antibacterianas, así como pavimentos epoxi decorativos, proporcionando un pavimento higiénico y seguro.

**57221755_MBS** kg Áridos de cuarzo naturales
Áridos de cuarzo naturales utilizados en la aplicación de pavimentos industriales. Áridos de cuarzo natural de diferentes granulometrías utilizados en combinación con resinas epoxi o poliuretano para la confección de los distintos sistemas de recubrimientos de pavimentos industriales. Consultar con el Servicio Técnico cualquier aplicación no prevista en esta relación.

**25027384_MBS** kg Capa de acabado con excepcional facilidad de limpieza, referencia MasterTop TC 941 de Master Builders Solutions
MasterTop TC 941 es una capa de acabado bicomponente, pigmentada, sin disolventes, que produce una superficie estable a los rayos U.V., resistente y duradera, con un acabado ligeramente estructurado y brillante, y con una excepcional resistencia al rayado y al desgaste. MasterTop TC 941 ha sido diseñado para su uso como acabado resistente al desgaste y estable a U.V. sobre capas base MasterTop, tipo MasterTop BC 372 y BC 375N. Consultar las hojas de sistemas MasterTop 1912 y MasterTop 1913. ¿Cuáles son las propiedades de MasterTop TC 941? La siguiente generación de tecnología de poliuretano Acabado brillante Acabado estructurado que mejora la resistencia al deslizamiento Sin NMP, APEO, COV, glicol ni disolventes Muy bajas emisiones (según la norma AgBB) Resistente a la abrasión Excepcional limpieza que permite un fácil mantenimiento Mejora la resistencia al desgaste y rayado Gran poder de cubrición, incluso a bajo consumo Estable a rayos UV Fácil de limpiar: bajos costes de mantenimiento Gran durabilidad Estética duradera
