# MasterTop P 622 + MasterTop BC 310 Tix - medias cañas c/perfil refabric. de epoxy

- Propiedad del archivo: CONSTRUNARIO
- Formato: FIEBDC-3/2012
- Programa: Construnario Versión 3.51
- Fecha de los precios: 01/10/2021
- Divisa: EUR
- Código: master-build (14/10/2021)

**UMBS_142** m MasterTop P 622 + MasterTop BC 310 Tix - medias cañas c/perfil refabric. de epoxy
Suministro y puesta en obra de medias cañas con perfil epoxi prefabricado, consistente en una capa de imprimación epoxi espatulada sin disolventes MasterTop P 622 de Master Builders Solutions o similar (según EN 13813) (Rendimiento 1,5 kg/m); colocación de medias cañas de perfil prefabricado epoxi o similar (Rendimiento 1,0 m); capa de pintura con mezcla de revestimiento epoxi coloreado, MasterTop BC 310 de Master Builders Solutions o similar (según EN 13813, comportamiento al fuego CFLs1), con un 2% en peso del agente tixotropante SYLOTHIX 51 de Master Builders Solutions o similar (Rendimiento 0,130 kg/m), sobre superficies de hormigón o mortero, sin incluir la preparación del soporte. Colores estándar. Medida la longitud ejecutada.

| Código | Ud | Descripción | Rendimiento |
|---|---|---|---|
| PMBS_AGR20 | kg | MasterTop P 622 - imprimación espatulada epoxi para pavim. hormigón (material) | 1.500 |
| PMBS_AGR22 | kg | MasterTop BC 310 TIX - Revestimiento epoxi tixotrópico coloreado (material) | 0.130 |
| PGEN171 | m | Media caña con perfil epoxy prefabricado 21x59mm (material) | 1.000 |
| OGEN003 | h | Oficial 1ª (mano de obra) | 0.125 |
| OGEN005 | h | Ayudante (mano de obra) | 0.125 |

## Recursos

**PMBS_AGR20** kg MasterTop P 622 - imprimación espatulada epoxi para pavim. hormigón
Imprimación epoxi MasterTop P 622 de Master Builders Solutions o similar (Según EN 13813 SR-B1,5-Cfl-s1, comportamiento al fuego Cfl-s1), espatulada, consistente en una mezcla en una relación 1:1 de la imprimación MasterTop P 622 de Master Builders Solutions o similar con el árido de cuarzo MasterTop F5 o similar con una granulometría de 0,1-0,3, sin incluir la aplicación.

**PMBS_AGR22** kg MasterTop BC 310 TIX - Revestimiento epoxi tixotrópico coloreado
Revestimiento epoxi coloreado MasterTop BC 310, consistente en una mezcla de revestimiento epoxi coloreado MasterTop BC 310 de Master Builders Solutions o similar mezclado con un 2% de MasterTop TIX 9 (Rendimiento 1,00kg/m2 y capa), sin incluir la aplicación.
