# MasterTop TC 445 - acabado poliuretano liso mate transparente

- Propiedad del archivo: CONSTRUNARIO
- Formato: FIEBDC-3/2012
- Programa: Construnario Versión 3.51
- Fecha de los precios: 01/10/2021
- Divisa: EUR
- Código: master-build (14/10/2021)

**UMBS_087** m2 MasterTop TC 445 - acabado poliuretano liso mate transparente
Suministro y puesta en obra de capa de acabado de poliuretano mate, liso, transparente MasterTop TC 445 (según EN 13813) de Master Builders Solutions o similar, consistente en la aplicación de una capa aplicada a rodillo de resina transparente MasterTop TC 445 (según EN 13813) (Rendimiento 0,100 kg/m2), sobre superficies lisas y selladas de pavimentos poliméricos. Medida la superficie ejecutada.

| Código | Ud | Descripción | Rendimiento |
|---|---|---|---|
| 25030383_MBS | kg | Recubrimiento de poliuretano, referencia MasterTop TC 445 de Master Builders Solutions. Acabado mate (material; 06/10/2021) | 0.100 |
| OGEN003 | h | Oficial 1ª (mano de obra) | 0.080 |
| OGEN006 | h | Peón especialista (mano de obra) | 0.080 |

## Recursos

**25030383_MBS** kg Recubrimiento de poliuretano, referencia MasterTop TC 445 de Master Builders Solutions. Acabado mate
MasterTop TC 445 es una Pintura de poliuretano, bicomponente, para el acabado de pavimentos sintéticos. Aplicable en interiores y exteriores. Acabado mate. ¿Cuáles son las propiedades de MasterTop TC 445? Acabado mate. Resistente a la intemperie y rayos UV. Excelente resistencia a la abrasión. Alta resistencia química. Gran adherencia sobre hormigón y materiales de naturaleza epoxy y poliuretano.
