# MasterTop TC 445 - acabado poliuretano mate liso color

- Propiedad del archivo: CONSTRUNARIO
- Formato: FIEBDC-3/2012
- Programa: Construnario Versión 3.51
- Fecha de los precios: 01/10/2021
- Divisa: EUR
- Código: master-build (14/10/2021)

**UMBS_084** m2 MasterTop TC 445 - acabado poliuretano mate liso color
Suministro y puesta en obra de capa de acabado de poliuretano mate, liso, MasterTop TC 445 (según EN 13813), con partículas coloreadas, de Master Builders Solutions o similar, consistente en la aplicación de una capa de pintura de poliuretano coloreada MasterTop TC 445 (según EN 13813) (Rendimiento 0,100 kg/m2). Colores estándar. Medida la superficie ejecutada. Aplicable sobre superficies de sistemas autonivelantes de epoxi o poliuretano. En paredes y suelos, en exterior como en interior de naves industriales sometidos a agresiones mecánicas de intensidad media. Ofrece protección frente a agentes químicos. Es necesaria la imprimación para soporte absorbente (hormigón, mortero). Sobre epoxi o poliuretano no es necesaria la imprimación. En caso de requerir imprimación, la primera capa se aplicará una vez endurecido ésta. Consumo aproximado: 100/200 gr/m2/capa.

| Código | Ud | Descripción | Rendimiento |
|---|---|---|---|
| 25030383_MBS | kg | Recubrimiento de poliuretano, referencia MasterTop TC 445 de Master Builders Solutions. Acabado mate (material; 06/10/2021) | 0.100 |
| OGEN003 | h | Oficial 1ª (mano de obra) | 0.080 |
| OGEN006 | h | Peón especialista (mano de obra) | 0.080 |

## Recursos

**25030383_MBS** kg Recubrimiento de poliuretano, referencia MasterTop TC 445 de Master Builders Solutions. Acabado mate
MasterTop TC 445 es una Pintura de poliuretano, bicomponente, para el acabado de pavimentos sintéticos. Aplicable en interiores y exteriores. Acabado mate. ¿Cuáles son las propiedades de MasterTop TC 445? Acabado mate. Resistente a la intemperie y rayos UV. Excelente resistencia a la abrasión. Alta resistencia química. Gran adherencia sobre hormigón y materiales de naturaleza epoxy y poliuretano.
