# MasterTop TC 448 + F13 V100 - acabado poliuretano satinado color antideslizante

- Propiedad del archivo: CONSTRUNARIO
- Formato: FIEBDC-3/2012
- Programa: Construnario Versión 3.51
- Fecha de los precios: 01/10/2021
- Divisa: EUR
- Código: master-build (14/10/2021)

**UMBS_086** m2 MasterTop TC 448 + F13 V100 - acabado poliuretano satinado color antideslizante
Suministro y puesta en obra de capa de acabado de poliuretano, antideslizante, satinada, coloreada MasterTop TC 448 (según EN 13813), con microesferas de vidrio de Master Builders Solutions o similar, consistente en la aplicación de una capa de resina de poliuretano coloreada MasterTop TC 448 (según EN 13813), mezclada con microesferas de vidrio MasterTop F13 V100, en una relación 1:0,20 en peso (Rendimiento 0,150 kg/m2), sobre superficies de sistemas autonivelantes de epoxi o poliuretano. Medida la superficie ejecutada.

| Código | Ud | Descripción | Rendimiento |
|---|---|---|---|
| 57590688_MBS | kg | Microesferas de vidrio, referencia MasterTop F13 V100 de Master Builders Solutions (material; 06/10/2021) | 0.021 |
| 25029284_MBS | kg | Pintura bicomponente de poliuretano alifático, referencia MasterTop TC 448 de Master Builders Solutions. Acabado satinado (material; 06/10/2021) | 0.104 |
| OGEN003 | h | Oficial 1ª (mano de obra) | 0.110 |
| OGEN006 | h | Peón especialista (mano de obra) | 0.110 |

## Recursos

**57590688_MBS** kg Microesferas de vidrio, referencia MasterTop F13 V100 de Master Builders Solutions
Microesferas de vidrio MasterTop F13 V100 de Master Builders Solutions, para la confección de acabados antideslizantes sobre pavimentos industriales y decorativos. MasterTop F13 V100 s utilizado, en combinación con resinas epoxy o poliuretano, para obtener acabados con textura antideslizante en pavimentos de hormigón o de naturaleza polimérica Permite realizar acabados transparentes o coloreados de textura antideslizante sobre pavimentos de resina autonivelantes. ¿Cuáles son las propiedades de MasterTop F13 V100? Incrementa la resistencia al rayado y deslizamiento del pavimento.

**25029284_MBS** kg Pintura bicomponente de poliuretano alifático
MasterTop TC 448 es una Pintura de poliuretano, bicomponente, para el acabado de pavimentos sintéticos. Aplicable en interiores y exteriores. Acabado satinado ¿Cuáles son las propiedades de MasterTop TC 448? Acabado satinado. Excelente adherencia sobre revestimientos epoxy o poliuretano. Resistente a los rayos UV. No amarillea en exteriores. Presentación en versión transparente.
