# Pintura bicomponente de poliuretano alifático, referencia MasterTop TC 448 de Master Builders Solutions. Acabado satinado

- Propiedad del archivo: CONSTRUNARIO
- Formato: FIEBDC-3/2012
- Programa: Construnario Versión 3.51
- Fecha de los precios: 06/10/2021
- Divisa: EUR

**25029284_MBS** kg Pintura bicomponente de poliuretano alifático, referencia MasterTop TC 448 de Master Builders Solutions. Acabado satinado
MasterTop TC 448 es una Pintura de poliuretano, bicomponente, para el acabado de pavimentos sintéticos. Aplicable en interiores y exteriores. Acabado satinado ¿Cuáles son las propiedades de MasterTop TC 448? Acabado satinado. Excelente adherencia sobre revestimientos epoxy o poliuretano. Resistente a los rayos UV. No amarillea en exteriores. Presentación en versión transparente.
