# MasterTop TC 448 - acabado poliuretano satinado liso transparente

- Propiedad del archivo: CONSTRUNARIO
- Formato: FIEBDC-3/2012
- Programa: Construnario Versión 3.51
- Fecha de los precios: 01/10/2021
- Divisa: EUR
- Código: master-build (14/10/2021)

**UMBS_088** m2 MasterTop TC 448 - acabado poliuretano satinado liso transparente
Suministro y puesta en obra de capa de acabado de poliuretano satinado, liso, transparente MasterTop TC 448 (según EN 13813) de Master Builders Solutions o similar, consistente en la aplicación de una capa aplicada a rodillo de resina transparente MasterTop TC 448 (según EN 13813) (Rendimiento 0,100 kg/m2), sobre superficies lisas y selladas de pavimentos poliméricos. Medida la superficie ejecutada.

| Código | Ud | Descripción | Rendimiento |
|---|---|---|---|
| 25029284_MBS | kg | Pintura bicomponente de poliuretano alifático, referencia MasterTop TC 448 de Master Builders Solutions. Acabado satinado (material; 06/10/2021) | 0.100 |
| OGEN003 | h | Oficial 1ª (mano de obra) | 0.080 |
| OGEN006 | h | Peón especialista (mano de obra) | 0.080 |

## Recursos

**25029284_MBS** kg Pintura bicomponente de poliuretano alifático
MasterTop TC 448 es una Pintura de poliuretano, bicomponente, para el acabado de pavimentos sintéticos. Aplicable en interiores y exteriores. Acabado satinado ¿Cuáles son las propiedades de MasterTop TC 448? Acabado satinado. Excelente adherencia sobre revestimientos epoxy o poliuretano. Resistente a los rayos UV. No amarillea en exteriores. Presentación en versión transparente.
