# MasterTop 200 - pavimento monolitico con partícula metálica, gris natural

- Propiedad del archivo: CONSTRUNARIO
- Formato: FIEBDC-3/2012
- Programa: Construnario Versión 3.51
- Fecha de los precios: 01/10/2021
- Divisa: EUR
- Código: master-build (14/10/2021)

**UMBS_180** m2 MasterTop 200 - pavimento monolitico con partícula metálica, gris natural
Suministro y puesta en obra de pavimento monolítico con partícula metálica de color gris natural, MasterTop 200 de Master Builders Solutions o similar, sobre solera o forjado de hormigón en fresco, incluye replanteo de solera, encofrado y desencofrado, extendido del hormigón; reglado y nivelado de solera; incorporación de capa de rodadura MasterTop 200 de Master Builders Solutions o similar mediante espolvoreo (rendimiento 8,0 kg/m2) (según 00221-EN 13813 CT-C70-F10-A3, comportamiento al fuego A1fl), con comportamiento mejorado con respecto al impacto, Clase III según EN ISO 6272-1; fratasado mecánico, alisado y pulimentado; curado del hormigón con MasterTop CC 714 de Master Builders Solutions o similar (rendimiento 0,10 kg/m2); p.p. de corte de juntas de retracción de 4 mm con disco de diamante para pastillas de 5x5 m, y sellado con masilla de poliuretano MasterSeal NP 474 de Master Builders Solutions o similar. No incluye suministro de hormigón, barrera de vapor, mallazo ni fibras. Medida la superficie ejecutada.

| Código | Ud | Descripción | Rendimiento |
|---|---|---|---|
| 50152609_MBS | l | Agente de curado incoloro, referencia MasterTop CC 714 de Master Builders Solutions. Para hormigón y mortero (material; 04/10/2021) | 0.100 |
| 51486627_MBS | kg | Endurecedor superficial en polvo con agregados metálicos resistentes a la oxidación, referencia MasterTop 200 de Master Builders Solutions (material; 05/10/2021) | 8.000 |
| UMBS_524 | m | MasterSeal NP 474 sellado juntas de retracción en pavimentos 4 mm | 0.800 |
| OGEN003 | h | Oficial 1ª (mano de obra) | 0.070 |
| OGEN007 | h | Peón (mano de obra) | 0.140 |
| OGEN006 | h | Peón especialista (mano de obra) | 0.070 |

## Precios auxiliares

**UMBS_524** m MasterSeal NP 474 sellado juntas de retracción en pavimentos 4 mm
Sellado de juntas de retracción en pavimentos con masilla elástica de poliuretano MasterSeal NP 474 de Master Builders Solutions o similar (rendimiento 0,008 l/m) (reacción al fuego Clase E), incluso limpieza, imprimación con MasterSeal P 147 o similar (rendimiento 0,015 l/m) y cordón de polietileno MasterSeal 920 o similar de 6 mm de diámetro. Medida la longitud ejecutada.

| Código | Ud | Descripción | Rendimiento |
|---|---|---|---|
| 50479732_MBS | u | Masilla elástica, referencia MasterSeal NP 474 de Master Builders Solutions. Cartucho 600 ml (material; 05/10/2021) | 0.013 |
| 57202251_MBS | l | Imprimación, referencia MasterSeal P 147 de Master Builders Solutions. Preparación del soporte en sellados de juntas (material; 05/10/2021) | 0.015 |
| 45012499_MBS | m | Fondo de junta de polietileno de célula cerrada, referencia MasterSeal 920 6 de Master Builders Solutions. Diámetro: 6 mm (material; 07/10/2021) | 1.010 |
| OGEN003 | h | Oficial 1ª | 0.100 |
| OGEN006 | h | Peón especialista | 0.100 |

## Recursos

**50152609_MBS** l Agente de curado incoloro, referencia MasterTop CC 714 de Master Builders Solutions. Para hormigón y mortero
Como especialistas en sistemas de pavimentos epoxi continuos eficientes, le ofrecemos soluciones a medida para cualquier aplicación. Nuestros sistemas de pavimentos epoxi no son sólo adecuados para alcanzar los requerimientos funcionales, sino también permiten a los diseñadores de interiores una flexibilidad creativa que le convencerá una vez instalado. Los sistemas de paredes de Master Builders Solutions proporcionan una conexión continua a nuestros ensayados y probados sistemas de recubrimientos para pavimentos epoxi, permitiendo que los suelos y las paredes sean diseñados como una unidad estética y funcional. Las paredes y especialmente los suelos en las instalaciones industriales están expuestos a una serie de tensiones que incluyen las altas temperaturas, ataques químicos y solicitaciones mecánicas. Nuestros especialistas de Master Builders Solutions ofrecen el recubrimiento adecuado para cualquier tipo de pavimentos epoxi, desde los pavimentos epoxi industriales clásicos, hasta los pavimentos epoxi especiales con propiedades antiestáticas o antibacterianas, así como pavimentos epoxi decorativos, proporcionando un pavimento higiénico y seguro.

**51486627_MBS** kg Endurecedor superficial en polvo con agregados metálicos resistentes a la oxidación
Como especialistas en sistemas de pavimentos epoxi continuos eficientes, le ofrecemos soluciones a medida para cualquier aplicación. Nuestros sistemas de pavimentos epoxi no son sólo adecuados para alcanzar los requerimientos funcionales, sino también permiten a los diseñadores de interiores una flexibilidad creativa que le convencerá una vez instalado. Los sistemas de paredes de Master Builders Solutions proporcionan una conexión continua a nuestros ensayados y probados sistemas de recubrimientos para pavimentos epoxi, permitiendo que los suelos y las paredes sean diseñados como una unidad estética y funcional. Las paredes y especialmente los suelos en las instalaciones industriales están expuestos a una serie de tensiones que incluyen las altas temperaturas, ataques químicos y solicitaciones mecánicas. Nuestros especialistas de Master Builders Solutions ofrecen el recubrimiento adecuado para cualquier tipo de pavimentos epoxi, desde los pavimentos epoxi industriales clásicos, hasta los pavimentos epoxi especiales con propiedades antiestáticas o antibacterianas, así como pavimentos epoxi decorativos, proporcionando un pavimento higiénico y seguro.

**45012499_MBS** m Fondo de junta de polietileno de célula cerrada
Para uso como fondo de juntas en juntas de dilatación o con movimiento con objeto de: Control de profundidad de sellado de juntas con masilla. Formación de superficie cóncava por el reverso de la masilla. Asegurar la no adherencia por el reverso para permitir el movimiento elástico lateral de la masilla sin tensión en el fondo No puede emplease en depuradoras. No puede emplearse en contacto con agua potable. ¿Cuáles son las propiedades de MasterSeal 920? Permite una contracción de hasta el 50% de su sección. No presenta adherencia con ningún tipo de sellador. Fácil manejabilidad por su ligereza. Nula absorción de agua. Muy buena adaptabilidad. Cumple con las especificaciones técnicas de la norma DIN 18540. Libre de CFC’s. Buena resistencia química a ácidos diluidos, álcalis, disolventes, aceites y detergentes.

**50479732_MBS** u Masilla elástica, referencia MasterSeal NP 474 de Master Builders Solutions. Cartucho 600 ml
MasterSeal NP 474 es el sellado ideal para las juntas de construcción y dilatación tanto en edificación como en obra civil MasterSeal NP 474 es excelente para aplicaciones expuestas a tráfico peatonal, almacenes, áreas de producción, centros comerciales, etc. Esta masilla se puede aplicar en juntas entre elementos de hormigón, recubrimientos cerámicos, etc. En juntas verticales y horizontales Especialmente en áreas con exposición química media o en lugares de inmersión continua, MasterSeal NP 474 presenta unas altas propiedades y durabilidad.

**57202251_MBS** l Imprimación, referencia MasterSeal P 147 de Master Builders Solutions. Preparación del soporte en sellados de juntas
MasterSeal P 147 es una Imprimación previa a la aplicación de masillas para incrementar la adherencia y la cohesión del soporte. Gran poder de penetración. Excelente adherencia. Fácilmente aplicable. Transparente. Mejora la adherencia sobre soportes difíciles. Es monocomponente. ¿Cuáles son las propiedades de MasterSeal P 147? Gran poder de penetración. Excelente adherencia. Fácilmente aplicable.
