# Recubrimiento epoxi en base acuosa, referencia MasterTop TC 428 de Master Builders Solutions. Tonalidad de acabado satinado

- Propiedad del archivo: CONSTRUNARIO
- Formato: FIEBDC-3/2012
- Programa: Construnario Versión 3.51
- Fecha de los precios: 06/10/2021
- Divisa: EUR

**25027172_MBS** kg Recubrimiento epoxi en base acuosa, referencia MasterTop TC 428 de Master Builders Solutions. Tonalidad de acabado satinado
MasterTop TC 428 es una Pintura epoxy bicomponente, en base acuosa, para pavimentos de hormigón y revestimientos. Acabado satinado ¿Cuáles son las propiedades de MasterTop TC 428? Excelente adherencia. Una vez endurecido, es impermeable al agua y al anhídrido carbónico. Transpirable (permeable al vapor de agua). No contiene disolventes. Resistente a agentes químicos. Fácil limpieza. Comportamiento al fuego según EN 13501-1:2002:Bfl s1
