# Revestimiento de encapsulación resistente de color estable, referencia Ucrete Topcoat TCCS de Master Builders Solutions

- Propiedad del archivo: CONSTRUNARIO
- Formato: FIEBDC-3/2012
- Programa: Construnario Versión 3.51
- Fecha de los precios: 06/10/2021
- Divisa: EUR

**UTCCS_MBS** kg Revestimiento de encapsulación resistente de color estable, referencia Ucrete Topcoat TCCS de Master Builders Solutions
Revestimiento de poliuretano-cemento con acabado antideslizante de distinta graduación para pavimentos de altas solicitaciones. - Pavimentos para la industria alimentaria, farmacéutica, química, etc., con textura de acabado antideslizante en diverso grado y requerimientos de altas resistencias químico – mecánicas. - Pavimentos sometidos a derrames de ácidos, álcalis, disolventes u otras sustancias agresivas. - Pavimentos expuestos a altas temperaturas, de fácil descontaminación y limpieza. Consultar con el Departamento Técnico cualquier aplicación no prevista en esta relación.
