# Ucrete CS30 revestimiento poliuretano, antideslizante, textura fina, solicitaciones muy altas e'=6mm

- Propiedad del archivo: CONSTRUNARIO
- Formato: FIEBDC-3/2012
- Programa: Construnario Versión 3.51
- Fecha de los precios: 01/10/2021
- Divisa: EUR
- Código: master-build (14/10/2021)

**UMBS_971** m2 Ucrete CS30 revestimiento poliuretano, antideslizante, textura fina, solicitaciones muy altas e'=6mm
Suministro y puesta en obra de revestimiento de poliuretano de muy altas prestaciones con acabado antideslizante de textura fina sistema Ucrete CS30 de Master Builders Solutions o similar, de 6 mm de espesor, para revestimientos de muy altas solicitaciones químicas, mecánicas, higiénicas y térmicas; consistente en capa base de revestimiento de poliuretano de muy altas prestaciones con acabado antideslizante no pigmentado Ucrete Basecoat B6 (según EN 13813 SR-B>2,0-AR0,5-IR>4) (rendimiento 10-12 kg/m2); espolvoreo de árido UCRETE MasterTop F25 (rendimiento 5 kg/m2); capa de acabado de resina de poliuretano de encapsulación resistente de color estable y para una estética mejorada Ucrete TCCS (según EN 13813 SR-B>2,0-AR0,5-IR>4) (rendimiento 1 a 1,2 kg/m2); Medida la superficie ejecutada. Resistencia al deslizamiento según EN13036 Parte 4 goma 4S sobre superficie húmeda: 50-60 .Según DIN 51130 R13 V8. Totalmente resistente a derrames líquidos a alta temperatura y vertidos hasta los +80ºC. Adecuado para temperaturas en frío de hasta -25ºC. Con certificado HACCP (APPCC) para industria alimentaria, Indoor air Comfort Eurofins y Halal Certifiation Europe.

| Código | Ud | Descripción | Rendimiento |
|---|---|---|---|
| 25026991_MBS | kg | Revestimiento, referencia Ucrete Basecoat B6, 6 mm, no pigmentado de Master Builders Solutions. Acabado texturado (material; 06/10/2021) | 11.000 |
| 57597843_MBS | kg | Árido de espolvoreo, referencia Ucrete F 25 de Master Builders Solutions (material; 06/10/2021) | 5.000 |
| UTCCS_MBS | kg | Revestimiento de encapsulación resistente de color estable, referencia Ucrete Topcoat TCCS de Master Builders Solutions (material; 06/10/2021) | 1.100 |
| OGEN003 | h | Oficial 1ª (mano de obra) | 0.300 |
| OGEN007 | h | Peón (mano de obra) | 0.300 |
| OGEN006 | h | Peón especialista (mano de obra) | 0.300 |

## Recursos

**25026991_MBS** kg Revestimiento, referencia Ucrete Basecoat B6, 6 mm, no pigmentado de Master Builders Solutions. Acabado texturado
Revestimiento de poliuretano de muy altas prestaciones con acabado antideslizante de textura fina para revestimientos de muy altas solicitaciones químicas, mecánicas, higiénicas y térmicas Propiedades: Máxima durabilidad. Totalmente resistente en servicio desde -40oC hasta +120oC No contaminante. Excepcional resistencia a un amplio número de agentes agresivos. Elevada resistencia al impacto. Tolerante con la humedad del soporte. Resistencia al deslizamiento según EN13036 Parte 4 goma 4S sobre superficie húmeda: 45 - 50. Clase de resistencia al deslizamiento Rd según UNE-ENV 12633: 2 - 3 (según requerimientos) Clase de reacción al fuego según UNE EN 13501-1 Ucrete DP: Bfl-s1. Absorción cero. Máxima higiene. Disponible en 8 colores: rojo, amarillo, verde, naranja, gris, crema, azul y verde/marrón. Disponible en versión FAST para la capa base pigmentada. Rápida puesta en obra y rápida puesta en servicio, incluido a bajas temperaturas. Intervenciones rápidas de mantenimiento y renovación industrial, minimizando los tiempos de parada productivos. Aplicación profesional por instaladores homologados.

**57597843_MBS** kg Árido de espolvoreo, referencia Ucrete F 25 de Master Builders Solutions
Ucrete F 25 de Master Builders Solutions.

**UTCCS_MBS** kg Revestimiento de encapsulación resistente de color estable, referencia Ucrete Topcoat TCCS de Master Builders Solutions
Revestimiento de poliuretano-cemento con acabado antideslizante de distinta graduación para pavimentos de altas solicitaciones. - Pavimentos para la industria alimentaria, farmacéutica, química, etc., con textura de acabado antideslizante en diverso grado y requerimientos de altas resistencias químico – mecánicas. - Pavimentos sometidos a derrames de ácidos, álcalis, disolventes u otras sustancias agresivas. - Pavimentos expuestos a altas temperaturas, de fácil descontaminación y limpieza. Consultar con el Departamento Técnico cualquier aplicación no prevista en esta relación.
