# Imprimación conductiva, referencia Ucrete Primer LC AS de Master Builders Solutions

- Propiedad del archivo: CONSTRUNARIO
- Formato: FIEBDC-3/2012
- Programa: Construnario Versión 3.51
- Fecha de los precios: 06/10/2021
- Divisa: EUR

**25029679_MBS** kg Imprimación conductiva, referencia Ucrete Primer LC AS de Master Builders Solutions
Ucrete Primer LCAS es una imprimación conductiva libre de disolventes aplicada con llana en un espesor entre 1 y 2 mm. Ucrete Primer LCAS no es una resina de acabado y debe ser recubierta por el sistema Ucrete requerido. CAMPOS DE APLICACIÓN Ucrete Primer LCAS es una parte esencial de los sistemas Ucrete DP10AS, Ucrete DP20AS y Ucrete HPQAS. Ucrete Primer LCAS rellena las rozas de anclaje proporcionando una superficie lisa y continua. Ucrete Primer LCAS puede ser también utilizado para los sistemas Ucrete TZAS, Ucrete MFAS y Ucrete MFAS-C. Consultar con el Departamento Técnico cualquier aplicación no prevista en esta relación.
