# Revestimiento de muy altas prestaciones antiestático, referencia Ucrete DP AS Basecoat B6 pigmentado de Master Builders Solutions

- Propiedad del archivo: CONSTRUNARIO
- Formato: FIEBDC-3/2012
- Programa: Construnario Versión 3.51
- Fecha de los precios: 06/10/2021
- Divisa: EUR

**25026518_MBS** kg Revestimiento de muy altas prestaciones antiestático, referencia Ucrete DP AS Basecoat B6 pigmentado de Master Builders Solutions
Ucrete DPAS es una tecnología única de resina de poliuretano de muy altas prestaciones con propiedades antiestáticas y excepcional resistencia a agresivos químicos, impactos fuertes y temperaturas de hasta 70 ºC, que conforma una familia de productos con distintas perfiles de acabado adecuado para aplicaciones en entornos productivos tanto secos como húmedos. El sistema ofrece una textura superficial uniforme que realza la estética, proporcionando un lugar de trabajo seguro y atractivo. Se encuentran disponibles dos versiones antiestáticas denominada Ucrete DPAS con texturas superficiales fina y media para cubrir un amplio rango de resistencias al deslizamiento, requerimientos estéticos y de facilidad de limpieza. Los sistemas de pavimentos Ucrete han sido ampliamente utilizados en la industria durante más de 30 años; muchos de los primeros pavimentos realizados aún siguen en servicio. Una detallada lista de referencias de obra está disponible bajo petición. ¿Cuáles son las propiedades de Ucrete DPAS? Propiedades antiestáticas Calidad del aire Resistencia a la temperatura No contaminante Resistencia al deslizamiento Resistencia química Resistencia al impacto Permeabilidad Tolerancia a la humedad del soporte Calidad del soporte
