# Ucrete DP10 revestimiento poliuretano, antideslizante, textura fina, solicitaciones muy altas e'=9mm

- Propiedad del archivo: CONSTRUNARIO
- Formato: FIEBDC-3/2012
- Programa: Construnario Versión 3.51
- Fecha de los precios: 01/10/2021
- Divisa: EUR
- Código: master-build (14/10/2021)

**UMBS_108** m2 Ucrete DP10 revestimiento poliuretano, antideslizante, textura fina, solicitaciones muy altas e'=9mm
Suministro y puesta en obra de Revestimiento de poliuretano de muy altas prestaciones con acabado antideslizante de textura fina sistema Ucrete DP 10 de Master Builders Solutions o similar, de 9 mm de espesor, para revestimientos de muy altas solicitaciones químicas, mecánicas, higiénicas y térmicas; consistente en capa base de revestimiento de poliuretano de muy altas prestaciones con acabado antideslizante no pigmentado Ucrete DP Basecoat B9 (según EN 13813 SR-B>2,0-AR0,5-IR>4) (Rendimiento 16-18 kg/m2); espolvoreo de árido de cuarzo MasterTop F5 o similar con una granulometría de 0,3-0,8 mm (Rendimiento 4,50 kg/m2); capa de acabado de resina de poliuretano de muy altas prestaciones para el sellado Ucrete DP Topcoat (según EN 13813 SR-B>2,0-AR0,5-IR>4) (Rendimiento 0,5 kg/m2). Medida la superficie ejecutada. Resistencia al deslizamiento según EN13036 Parte 4 goma 4S sobre superficie húmeda: 50-60. Totalmente resistente a derrames líquidos a alta temperatura y vertidos hasta los +120ºC y puede ser totalmente limpiado con vapor. Adecuado para temperaturas en frío de hasta -40ºC. Con certificado HACCP (APPCC) para industria alimentaria.

| Código | Ud | Descripción | Rendimiento |
|---|---|---|---|
| 25027702_MBS | kg | Revestimiento de muy altas prestaciones, referencias Ucrete DP Basecoat B9 de Master Builders Solutions. No pigmentado (material; 06/10/2021) | 17.000 |
| 57221755_MBS | kg | Áridos de cuarzo naturales, referencia MasterTop Filler de Master Builders Solutions. Aplicación de pavimentos industriales (material; 06/10/2021) | 4.500 |
| 25023081_MBS | kg | Revestimiento de muy altas prestaciones, referencia Ucrete DP Topcoat de Master Builders Solutions. Acabado texturado (material; 06/10/2021) | 0.500 |
| OGEN003 | h | Oficial 1ª (mano de obra) | 0.300 |
| OGEN007 | h | Peón (mano de obra) | 0.300 |
| OGEN006 | h | Peón especialista (mano de obra) | 0.300 |

## Recursos

**25027702_MBS** kg Revestimiento de muy altas prestaciones, referencias Ucrete DP Basecoat B9 de Master Builders Solutions. No pigmentado
Revestimiento de poliuretano-cemento con acabado antideslizante de distinta graduación para pavimentos de altas solicitaciones. - Pavimentos para la industria alimentaria, farmacéutica, química, etc., con textura de acabado antideslizante en diverso grado y requerimientos de altas resistencias químico – mecánicas. - Pavimentos sometidos a derrames de ácidos, álcalis, disolventes u otras sustancias agresivas. - Pavimentos expuestos a altas temperaturas, de fácil descontaminación y limpieza. Consultar con el Departamento Técnico cualquier aplicación no prevista en esta relación.

**57221755_MBS** kg Áridos de cuarzo naturales
Áridos de cuarzo naturales utilizados en la aplicación de pavimentos industriales. Áridos de cuarzo natural de diferentes granulometrías utilizados en combinación con resinas epoxi o poliuretano para la confección de los distintos sistemas de recubrimientos de pavimentos industriales. Consultar con el Servicio Técnico cualquier aplicación no prevista en esta relación.

**25023081_MBS** kg Revestimiento de muy altas prestaciones, referencia Ucrete DP Topcoat de Master Builders Solutions. Acabado texturado
Ucrete TC es una resina de acabado de poliuretano de muy altas prestaciones. Ucrete TC está diseñado como parte integral de los sistemas de pavimentos Ucrete DP, Ucrete DPAS y Ucrete TZ. Ucrete TC también es utilizado como capa de acabado sobre medias cañas y detalles, para mejorar la estética y la facilidad de limpieza. Cuando se utiliza como parte del sistema Ucrete, proporciona excepcionales resistencias químicas y térmicas. Ucrete TC no es un pavimento en sí mismo.
