# Ucrete DP20 AS revestimiento poliuretano, antideslizante, textura media, solicitaciones muy altas e'=6mm

- Propiedad del archivo: CONSTRUNARIO
- Formato: FIEBDC-3/2012
- Programa: Construnario Versión 3.51
- Fecha de los precios: 01/10/2021
- Divisa: EUR
- Código: master-build (14/10/2021)

**UMBS_113** m2 Ucrete DP20 AS revestimiento poliuretano, antideslizante, textura media, solicitaciones muy altas e'=6mm
Suministro y puesta en obra de revestimiento antiestático de poliuretano de muy altas prestaciones con acabado antideslizante de textura media sistema Ucrete DP 20 AS de Master Builders Solutions o similar, de 6mm de espesor, para revestimientos de muy altas solicitaciones químicas, mecánicas, higiénicas y térmicas; consistente en imprimación de baja viscosidad libre de disolventes basada en la tecnología del ligante del recubrimiento de muy altas Ucrete Primer SC (Rendimiento 0,3 kg/m2); imprimación espatulada de regularización antiestática libre de disolventes basada en la tecnología del ligante del recubrimiento de muy altas prestaciones Ucrete Primer LC AS (Rendimiento 2,5 kg/m2); puesta a tierra mediante colocación de cinta de cobre; capa base de revestimiento antiestático de poliuretano de muy altas prestaciones con acabado antideslizante no pigmentado Ucrete DP Basecoat B6 AS (según EN 13813 SR-B>2,0-AR0,5-IR>4 ER2<106-ER3<106) (Rendimiento 10-12 kg/m2); espolvoreo sobre capa base con árido Ucrete F 20 AS (Rendimiento 4,5 kg/m2); capa de acabado con resina de poliuretano antiestática de muy altas prestaciones Ucrete DP Topcoat (según EN 13813 SR-B>2,0-AR0,5-IR>4 ER2<106-ER3<106) (Rendimiento 0,8 kg/m2). Medida la superficie ejecutada. Resistencia al deslizamiento según EN13036 Parte 4 goma 4S sobre superficie húmeda: 45 55. Totalmente resistente a derrames líquidos y vertidos hasta los +80ºC y puede ser limpiado de forma ligera con vapor. Adecuado para temperaturas en frío de hasta -25ºC.

| Código | Ud | Descripción | Rendimiento |
|---|---|---|---|
| 25023063_MBS | kg | Imprimación de muy altas prestaciones, referencia Ucrete Primer SC de Master Builders Solutions (material; 06/10/2021) | 0.300 |
| 25029679_MBS | kg | Imprimación conductiva, referencia Ucrete Primer LC AS de Master Builders Solutions (material; 06/10/2021) | 2.500 |
| 25026518_MBS | kg | Revestimiento de muy altas prestaciones antiestático, referencia Ucrete DP AS Basecoat B6 pigmentado de Master Builders Solutions (material; 06/10/2021) | 11.000 |
| 51600842_MBS | kg | Ucrete F 20AS de Master Builders Solutions. (material; 06/10/2021) | 4.500 |
| 25023081_MBS | kg | Revestimiento de muy altas prestaciones, referencia Ucrete DP Topcoat de Master Builders Solutions. Acabado texturado (material; 06/10/2021) | 0.800 |
| PGEN138 | m | Cinta de cobre (material) | 1.000 |
| OGEN003 | h | Oficial 1ª (mano de obra) | 0.300 |
| OGEN007 | h | Peón (mano de obra) | 0.300 |
| OGEN006 | h | Peón especialista (mano de obra) | 0.300 |

## Recursos

**25023063_MBS** kg Imprimación de muy altas prestaciones, referencia Ucrete Primer SC de Master Builders Solutions
Ucrete Primer SC es una imprimación de baja viscosidad libre de disolventes para pavimentos industriales Ucrete basada en la tecnología del ligante del recubrimiento de muy altas prestaciones Ucrete. Ucrete Primer SC no es una resina de acabado y debe ser recubierta por el sistema Ucrete requerido. CAMPOS DE APLICACIÓN Ucrete Primer SC se aplica sobre soportes preparados de hormigón para reducir la porosidad y el aíre ocluido de los soportes cementosos previo de la aplicación de sistemas industriales Ucrete aplicados a llana. Ucrete Primer SC debe ser utilizado previo a la aplicación de aquellos sistemas Ucrete aplicados a llana donde la estética e higiene sean importantes. Nota: Para los sistemas Ucrete MF y Ucrete MFAS, debe utilizarse Ucrete LC y Ucrete LCAS respectivamente. Consultar con el Departamento Técnico cualquier aplicación no prevista en esta relación.

**25029679_MBS** kg Imprimación conductiva, referencia Ucrete Primer LC AS de Master Builders Solutions
Ucrete Primer LCAS es una imprimación conductiva libre de disolventes aplicada con llana en un espesor entre 1 y 2 mm. Ucrete Primer LCAS no es una resina de acabado y debe ser recubierta por el sistema Ucrete requerido. CAMPOS DE APLICACIÓN Ucrete Primer LCAS es una parte esencial de los sistemas Ucrete DP10AS, Ucrete DP20AS y Ucrete HPQAS. Ucrete Primer LCAS rellena las rozas de anclaje proporcionando una superficie lisa y continua. Ucrete Primer LCAS puede ser también utilizado para los sistemas Ucrete TZAS, Ucrete MFAS y Ucrete MFAS-C. Consultar con el Departamento Técnico cualquier aplicación no prevista en esta relación.

**25026518_MBS** kg Revestimiento de muy altas prestaciones antiestático
Ucrete DPAS es una tecnología única de resina de poliuretano de muy altas prestaciones con propiedades antiestáticas y excepcional resistencia a agresivos químicos, impactos fuertes y temperaturas de hasta 70 ºC, que conforma una familia de productos con distintas perfiles de acabado adecuado para aplicaciones en entornos productivos tanto secos como húmedos. El sistema ofrece una textura superficial uniforme que realza la estética, proporcionando un lugar de trabajo seguro y atractivo. Se encuentran disponibles dos versiones antiestáticas denominada Ucrete DPAS con texturas superficiales fina y media para cubrir un amplio rango de resistencias al deslizamiento, requerimientos estéticos y de facilidad de limpieza. Los sistemas de pavimentos Ucrete han sido ampliamente utilizados en la industria durante más de 30 años; muchos de los primeros pavimentos realizados aún siguen en servicio. Una detallada lista de referencias de obra está disponible bajo petición. ¿Cuáles son las propiedades de Ucrete DPAS? Propiedades antiestáticas Calidad del aire Resistencia a la temperatura No contaminante Resistencia al deslizamiento Resistencia química Resistencia al impacto Permeabilidad Tolerancia a la humedad del soporte Calidad del soporte

**25023081_MBS** kg Revestimiento de muy altas prestaciones, referencia Ucrete DP Topcoat de Master Builders Solutions. Acabado texturado
Ucrete TC es una resina de acabado de poliuretano de muy altas prestaciones. Ucrete TC está diseñado como parte integral de los sistemas de pavimentos Ucrete DP, Ucrete DPAS y Ucrete TZ. Ucrete TC también es utilizado como capa de acabado sobre medias cañas y detalles, para mejorar la estética y la facilidad de limpieza. Cuando se utiliza como parte del sistema Ucrete, proporciona excepcionales resistencias químicas y térmicas. Ucrete TC no es un pavimento en sí mismo.
