# Ucrete DP20 revestimiento poliuretano, antideslizante, textura media, solicitaciones muy altas e'=6mm

- Propiedad del archivo: CONSTRUNARIO
- Formato: FIEBDC-3/2012
- Programa: Construnario Versión 3.51
- Fecha de los precios: 01/10/2021
- Divisa: EUR
- Código: master-build (14/10/2021)

**UMBS_111** m2 Ucrete DP20 revestimiento poliuretano, antideslizante, textura media, solicitaciones muy altas e'=6mm
Suministro y puesta en obra de Revestimiento de poliuretano de muy altas prestaciones con acabado antideslizante de textura fina sistema Ucrete DP 20 de Master Builders Solutions o similar, de 6 mm de espesor, para revestimientos de muy altas solicitaciones químicas, mecánicas, higiénicas y térmicas; consistente en capa base de revestimiento de poliuretano de muy altas prestaciones con acabado antideslizante no pigmentado Ucrete DP Basecoat B6 (según EN 13813 SR-B>2,0-AR0,5-IR>4) (Rendimiento 10-12 kg/m2); espolvoreo sobre capa base de árido Ucrete F 20 (Rendimiento 6,0 kg/m2); capa de acabado de resina de poliuretano de muy altas prestaciones para el sellado Ucrete DP Topcoat (según EN 13813 SR-B>2,0-AR0,5-IR>4) (Rendimiento 0,8 kg/m2). Medida la superficie ejecutada. Resistencia al deslizamiento según EN13036 Parte 4 goma 4S sobre superficie húmeda: 55-75. Totalmente resistente a derrames líquidos y vertidos hasta los +80ºC y puede ser limpiado de forma ligera con vapor. Adecuado para temperaturas en frío de hasta -25ºC. Con certificado HACCP (APPCC) para industria alimentaria.

| Código | Ud | Descripción | Rendimiento |
|---|---|---|---|
| 25026991_MBS | kg | Revestimiento, referencia Ucrete Basecoat B6, 6 mm, no pigmentado de Master Builders Solutions. Acabado texturado (material; 06/10/2021) | 11.000 |
| 57597790_MBS | kg | Árido de espolvoreo, referencia Ucrete F 20 de Master Builders Solutions (material; 06/10/2021) | 4.500 |
| 25023081_MBS | kg | Revestimiento de muy altas prestaciones, referencia Ucrete DP Topcoat de Master Builders Solutions. Acabado texturado (material; 06/10/2021) | 0.800 |
| OGEN003 | h | Oficial 1ª (mano de obra) | 0.300 |
| OGEN007 | h | Peón (mano de obra) | 0.300 |
| OGEN006 | h | Peón especialista (mano de obra) | 0.300 |

## Recursos

**25026991_MBS** kg Revestimiento, referencia Ucrete Basecoat B6, 6 mm, no pigmentado de Master Builders Solutions. Acabado texturado
Revestimiento de poliuretano de muy altas prestaciones con acabado antideslizante de textura fina para revestimientos de muy altas solicitaciones químicas, mecánicas, higiénicas y térmicas Propiedades: Máxima durabilidad. Totalmente resistente en servicio desde -40oC hasta +120oC No contaminante. Excepcional resistencia a un amplio número de agentes agresivos. Elevada resistencia al impacto. Tolerante con la humedad del soporte. Resistencia al deslizamiento según EN13036 Parte 4 goma 4S sobre superficie húmeda: 45 - 50. Clase de resistencia al deslizamiento Rd según UNE-ENV 12633: 2 - 3 (según requerimientos) Clase de reacción al fuego según UNE EN 13501-1 Ucrete DP: Bfl-s1. Absorción cero. Máxima higiene. Disponible en 8 colores: rojo, amarillo, verde, naranja, gris, crema, azul y verde/marrón. Disponible en versión FAST para la capa base pigmentada. Rápida puesta en obra y rápida puesta en servicio, incluido a bajas temperaturas. Intervenciones rápidas de mantenimiento y renovación industrial, minimizando los tiempos de parada productivos. Aplicación profesional por instaladores homologados.

**57597790_MBS** kg Árido de espolvoreo, referencia Ucrete F 20 de Master Builders Solutions
Ucrete F 20 de Master Builders Solutions.

**25023081_MBS** kg Revestimiento de muy altas prestaciones, referencia Ucrete DP Topcoat de Master Builders Solutions. Acabado texturado
Ucrete TC es una resina de acabado de poliuretano de muy altas prestaciones. Ucrete TC está diseñado como parte integral de los sistemas de pavimentos Ucrete DP, Ucrete DPAS y Ucrete TZ. Ucrete TC también es utilizado como capa de acabado sobre medias cañas y detalles, para mejorar la estética y la facilidad de limpieza. Cuando se utiliza como parte del sistema Ucrete, proporciona excepcionales resistencias químicas y térmicas. Ucrete TC no es un pavimento en sí mismo.
