# Imprimación espatulada, referencia Ucrete Primer LC de Master Builders Solutions. Para pavimentos industriales Ucrete

- Propiedad del archivo: CONSTRUNARIO
- Formato: FIEBDC-3/2012
- Programa: Construnario Versión 3.51
- Fecha de los precios: 06/10/2021
- Divisa: EUR

**25023065_MBS** kg Imprimación espatulada, referencia Ucrete Primer LC de Master Builders Solutions. Para pavimentos industriales Ucrete
Ucrete Primer LC es una imprimación espatulada libre de disolventes aplicada con llana en un espesor entre 0,5 y 3 mm. Ucrete Primer LC no es una resina de acabado y debe ser recubierta por el sistema Ucrete requerido. CAMPOS DE APLICACIÓN Ucrete Primer LC se aplica como imprimación espatulada sobre soportes preparados de hormigón con el fin de sellar completamente el soporte y proporcionar una superficie regular, llana y lisa previa al recubrimiento posterior del pavimento industrial Ucrete. Ucrete Primer LC es la imprimación adecuada para los pavimentos industriales Ucrete MF y Ucrete MF AS. Consultar con el Departamento Técnico cualquier aplicación no prevista en esta relación.
