# Revestimiento de muy altas prestaciones autonivelante, referencia Ucrete MF de Master Builders Solutions

- Propiedad del archivo: CONSTRUNARIO
- Formato: FIEBDC-3/2012
- Programa: Construnario Versión 3.51
- Fecha de los precios: 06/10/2021
- Divisa: EUR

**25023066_MBS** kg Revestimiento de muy altas prestaciones autonivelante, referencia Ucrete MF de Master Builders Solutions
Ucrete MF es una tecnología única de resina de poliuretano de muy alta resistencia mecánica y excepcional resistencia a ataques químicos. Da un acabado de textura lisa para ambientes secos, con una superficie densa e impermeable. Usos recomendados: Industria de alimentos Industria farmacéutica Industria manufacturera Hospitales Laboratorios Almacenes
