# Revestimiento de muy altas prestaciones, referencia Ucrete MT de Master Builders Solutions. Ligeramente texturado

- Propiedad del archivo: CONSTRUNARIO
- Formato: FIEBDC-3/2012
- Programa: Construnario Versión 3.51
- Fecha de los precios: 06/10/2021
- Divisa: EUR

**25023689_MBS** kg Revestimiento de muy altas prestaciones, referencia Ucrete MT de Master Builders Solutions. Ligeramente texturado.
Ucrete MT es una tecnología única de resina de poliuretano de muy altas prestaciones con excepcional resistencia frente a ataques químicos y elevado tráfico. Ucrete MT posee un acabado ligeramente texturado que proporciona un pavimento seguro y atractivo en entornos productivos secos y húmedos. La selección cuidadosa de materias primas y el empleo de un limitado número de instaladores homologados, garantizan una instalación óptima y una larga durabilidad. ¿Cuáles son las propiedades de Ucrete MT? Rápida puesta en obra Resistencia a la temperatura No contaminante Resistencia química Calidad del aire Resistencia al impacto Resistencia al deslizamiento Permeabilidad Tolerancia a la humedad del soporte
