# Mortero de poliuretano de altas prestaciones, referencia Ucrete Primer RG de Master Builders Solutions

- Propiedad del archivo: CONSTRUNARIO
- Formato: FIEBDC-3/2012
- Programa: Construnario Versión 3.51
- Fecha de los precios: 06/10/2021
- Divisa: EUR

**25023064_MBS** kg Mortero de poliuretano de altas prestaciones, referencia Ucrete Primer RG de Master Builders Solutions
Mortero de poliuretano de altas prestaciones Ucrete Primer RG de Master Builders Solutions, para la realización de medias cañas o aplicación en superficies verticales. Ucrete Primer RG es una imprimación de baja viscosidad libre de disolventes basada en la tecnología del ligante del recubrimiento de muy altas prestaciones Ucrete. Ucrete Primer RG es una imprimación tixotrópica y selladora de poros para Ucrete RG. Ucrete Primer RG no es una resina de acabado y debe ser recubierta por Ucrete RG. CAMPOS DE APLICACIÓN Ucrete Primer RG es adecuado para su empleo como imprimación en los soportes de aplicación de Ucrete RG. Ucrete Primer RG no es una imprimación para otros sistemas Ucrete. Consultar con el Departamento Técnico cualquier aplicación no prevista en esta relación.
