# Mortero de poliuretano de altas prestaciones, referencia Ucrete RG de Master Builders Solutions

- Propiedad del archivo: CONSTRUNARIO
- Formato: FIEBDC-3/2012
- Programa: Construnario Versión 3.51
- Fecha de los precios: 06/10/2021
- Divisa: EUR

**25023960_MBS** kg Mortero de poliuretano de altas prestaciones, referencia Ucrete RG de Master Builders Solutions
Ucrete RG es una tecnología única de resina de poliuretano antiestático de muy alta resistencia mecánica y excepcional resistencia a ataques químicos. Da un acabado de textura lisa para aplicaciones verticales en entornos secos y húmedos. Usos recomendados: Industria farmacéutica Industria alimenticia Industria química ¿Qué características únicas tiene el Ucrete RG? Curado rápido No contaminante Resistencia química Resistencia mecánica Resistencia a impactos.
