# Revestimiento de muy altas prestaciones, referencia Ucrete TZ de Master Builders Solutions. Acabado de terrazo continuo

- Propiedad del archivo: CONSTRUNARIO
- Formato: FIEBDC-3/2012
- Programa: Construnario Versión 3.51
- Fecha de los precios: 06/10/2021
- Divisa: EUR

**25023069_MBS** kg Revestimiento de muy altas prestaciones, referencia Ucrete TZ de Master Builders Solutions. Acabado de terrazo continuo
Ucrete TZ es una tecnología única de resina de poliuretano de muy altas prestaciones con excepcional resistencia frente a ataques químicos y elevadas temperaturas. Ucrete TZ posee un acabado de terrazo fácil de limpiar que proporciona un pavimento seguro y atractivo en entornos productivos limpios y salas blancas. La selección cuidadosa de materias primas y el empleo de un limitado número de instaladores homologados, garantizan una instalación óptima y una larga durabilidad. ¿Cuáles son las propiedades de Ucrete TZ? Instalación por aplicadores especialistas. No contiene disolventes y no contamina. Adecuado para aplicar sobre hormigón con 7 días de edad o mortero modificado a los 3 días. Higiénico y fácil de mantener. Acabado de terrazo altamente estético. Durabilidad elevada.
