# Revestimientos de poliuretano-cemento con acabado de terrazo continuo, referencia Ucrete TZ GROUT de Master Builders Solutions

- Propiedad del archivo: CONSTRUNARIO
- Formato: FIEBDC-3/2012
- Programa: Construnario Versión 3.51
- Fecha de los precios: 06/10/2021
- Divisa: EUR

**25026987_MBS** kg Revestimientos de poliuretano-cemento con acabado de terrazo continuo, referencia Ucrete TZ GROUT de Master Builders Solutions
- Pavimentos en la industria alimentaria, farmacéutica, química, etc., con requerimientos de altas resistencias químico - mecánicas, descontaminación y excelente apariencia estética. - Pavimentos sometidos a derrames de ácidos, álcalis, disolventes u otras sustancias agresivas. - Ucrete TZ AS: Pavimento antiestático con requerimientos de conductividad eléctrica en áreas donde se manipulan sustancias explosivas, inflamables o elementos sensibles a las cargas electrostáticas. Consultar con el Departamento Técnico cualquier aplicación no prevista en esta relación
