# Recubrimiento epoxi bicomponente autonivelante, referencia MasterTop BC 389 de Master Builders Solutions. Sin disolventes

- Propiedad del archivo: CONSTRUNARIO
- Formato: FIEBDC-3/2012
- Programa: Construnario Versión 3.51
- Fecha de los precios: 06/10/2021
- Divisa: EUR

**25029877_MBS** kg Recubrimiento epoxi bicomponente autonivelante, referencia MasterTop BC 389 de Master Builders Solutions. Sin disolventes
MasterTop BC 389es un recubrimiento epoxy bicomponente que no contiene disolvente (100% sólidos) autonivelante de altas resistencias químicas. MasterTop BC 389 cumple con los requerimientos de la legislación alemana sobre la protección del agua subterránea (WHG, Wasser- haushaltsgesertz) para plantas LAU MasterTop BC 389 está diseñado como revestimiento, tanto para usos en interior como exterior, para pavimentos industriales de solicitaciones medias donde se produzcan, manipulen, apliquen o almacenen químicos agresivos para las aguas subterráneas, así como en aplicaciones de protección, como cubetos de seguridad o de contención secundaria de depósitos. MasterTop BC 389 es la capa base de los sistemas MasterTop 1289 y MasterTop 1289 R ¿Cuáles son las propiedades de MasterTop BC 389? Alta resistencia a diferentes compuestos químicos. Excelente resistencia mecánica. Resistente a la abrasión. Capacidad de puenteo de fisuras estáticas. Buena adhesión, incluso a soportes no porosos. Fácil de limpiar y mantener. Fácil de aplicar. Extremadamente resistente al agua, agua de mar y agua residual, así como a una gran variedad de productos alcalinos, sales, ácidos diluidos, aceites minerales, lubricantes y combustibles. Aramillea, cuando se aplica en zonas expuestas a los rayos UV, lo que no afecta al resto de prestaciones.
