# Recubrimiento de poliuretano bicomponente antiestático, referencia MasterTop BC 375 N AS de Master Builders Solutions

- Propiedad del archivo: CONSTRUNARIO
- Formato: FIEBDC-3/2012
- Programa: Construnario Versión 3.51
- Fecha de los precios: 06/10/2021
- Divisa: EUR

**25027359_MBS** kg Recubrimiento de poliuretano bicomponente antiestático, referencia MasterTop BC 375 N AS de Master Builders Solutions
MasterTop BC 375 N AS es un recubrimiento antiestático precargado autonivelante de poliuretano bicomponente pigmentado para pavimentos que no contiene disolvente y de bajas emisiones. MasterTop BC 375 N AS es utilizado en interiores donde se requiera un recubrimiento antiestático con una resistencia al tráfico medio a pesado. MasterTop BC 375 N AS es adecuado para soportes minerales como hormigón y mortero imprimados con imprimación epoxy MasterTop, con cintas de cobre colocadas sobre el soporte imprimado y recubierto posteriormente con la imprimación conductiva MasterTop P 687 W AS MasterTop BC 375 N AS también puede ser aplicado sobre soportes bituminosos previa imprimación con MasterTop BC 375 N. MasterTop BC 375 N AS es la capa base de los sistemas MasterTop 1328 AS, antiestático según EN 1081 y MasterTop 1384 ESD, con propiedades ESD según EN 61340-5-1. MasterTop BC 375 N AS cumple con los requerimientos de bajas emisiones según AgBB. ¿Cuáles son las propiedades de MasterTop BC 375 N AS? Recubrimiento conductivo. Excelentes capacidades mecánicas y antiestáticas. Buena resistencia a la abrasión. Fácil de limpiar y mantener. Bajas emisiones según AgBB. Capacidad de puenteo de fisuras estáticas. Disponible en un amplio rango de colores.
