# Revestimiento bicomponente de poliuretano antiestático, referencia MasterTop TC 409 W ESD de Master Builders Solutions

- Propiedad del archivo: CONSTRUNARIO
- Formato: FIEBDC-3/2012
- Programa: Construnario Versión 3.51
- Fecha de los precios: 06/10/2021
- Divisa: EUR

**25022670_MBS** kg Revestimiento bicomponente de poliuretano antiestático, referencia MasterTop TC 409 W ESD de Master Builders Solutions
Revestimiento bicomponente de poliuretano antiestático MasterTop TC 409 W ESD de Master Builders Solutions, para pavimentos
