# MasterTop 1221 - recubrim.epoxi, zonas industrial. sol alta-media, acab.antideslizante

- Propiedad del archivo: CONSTRUNARIO
- Formato: FIEBDC-3/2012
- Programa: Construnario Versión 3.51
- Fecha de los precios: 01/10/2021
- Divisa: EUR
- Código: master-build (14/10/2021)

**UMBS_905** m2 MasterTop 1221 - recubrim.epoxi, zonas industrial. sol alta-media, acab.antideslizante
Suministro y puesta en obra de pavimento epoxi continuo decorativo Sistema MasterTop 1221 de Master Builders Solutions o similar, con áridos de cuarzo coloreados, espesor aproximado de 2,50 mm, consistente en una capa de imprimación epoxi sin disolventes MasterTop P 622 (según EN 13813 SR-B1,5-Cfl-s1, comportamiento al fuego Cfl-s1) (Rendimiento 0,40kg/m2); espolvoreo con árido de cuarzo MasterTop F5 de granulometría 0,40-1,00mm (Rendimiento 2,50kg/m2); formación de capa base de resina epoxi autonivelante bicomponente, pigmentada y libre de disolventes MasterTop BC 372 (según EN 13813 SR-B1,5-AR1-IR4-Bfl-s1), (Rendimiento 1,05 kg/m2) y recubrimiento superficial final mediante capa de resina epoxi bicomponente, transparente y libre de disolventes MasterTop BC 307 (según EN 13813 SR-B1,5-AR1-IR4-Efl). Medida la superficie ejecutada. Usos: para pavimentos industriales con solicitación mecánica media-alta y acabado antideslizante decorativo.

| Código | Ud | Descripción | Rendimiento |
|---|---|---|---|
| 25027488_MBS | kg | Imprimación epoxi bicomponente, referencia MasterTop P 622 de Master Builders Solutions (material; 05/10/2021) | 0.400 |
| 25025065_MBS | kg | Revestimiento epoxi autonivelante, referencia MasterTop BC 372 de Master Builders Solutions. Para la realización de pavimentos (material; 06/10/2021) | 1.050 |
| 25029731_MBS | kg | Ligante epoxi bicomponente, referencia MasterTop BC 307 de Master Builders Solutions. Sin disolventes, transparente (material; 06/10/2021) | 0.650 |
| PGEN015 | kg | Arena de cuarzo color (material) | 0.900 |
| OGEN003 | h | Oficial 1ª (mano de obra) | 0.280 |
| OGEN005 | h | Ayudante (mano de obra) | 0.280 |

## Recursos

**25027488_MBS** kg Imprimación epoxi bicomponente, referencia MasterTop P 622 de Master Builders Solutions
Imprimación epoxi bicomponente MasterTop P 622 de Master Builders Solutions, no contiene disolventes, de uso general incluso para superficies en contacto directo con el terreno (cuando existe una barrera impermeable correctamente instalada). Como especialistas en sistemas de pavimentos epoxi continuos eficientes, le ofrecemos soluciones a medida para cualquier aplicación. Nuestros sistemas de pavimentos epoxi no son sólo adecuados para alcanzar los requerimientos funcionales, sino también permiten a los diseñadores de interiores una flexibilidad creativa que le convencerá una vez instalado. Los sistemas de paredes de Master Builders Solutions proporcionan una conexión continua a nuestros ensayados y probados sistemas de recubrimientos para pavimentos epoxi, permitiendo que los suelos y las paredes sean diseñados como una unidad estética y funcional. Las paredes y especialmente los suelos en las instalaciones industriales están expuestos a una serie de tensiones que incluyen las altas temperaturas, ataques químicos y solicitaciones mecánicas. Nuestros especialistas de Master Builders Solutions ofrecen el recubrimiento adecuado para cualquier tipo de pavimentos epoxi, desde los pavimentos epoxi industriales clásicos, hasta los pavimentos epoxi especiales con propiedades antiestáticas o antibacterianas, así como pavimentos epoxi decorativos, proporcionando un pavimento higiénico y seguro.

**25025065_MBS** kg Revestimiento epoxi autonivelante
MasterTop BC 372 es una revestimiento epoxy bicomponente autonivelante, pigmentado y que no contiene disolventes. ¿Cuáles son las propiedades de MasterTop BC 372? Presenta unas excelentes resistencias mecánicas. Aplicación como capa base en sistemas autonivelantes y como recubrimiento en sistemas multicapa. No contiene disolventes. Muy bajas emisiones: conforme a AgBB. Muy resistente al uso industrial con desgastes medios a altos. Resistente a la abrasión. Fácil de aplicar. Fácil de limpiar y de mantener. Impermeable al agua y al vapor de agua. Muy resistente al agua, agua de mar y agua residual, así como a diferentes álcalis, ácidos diluidos, salmuera, aceites minerales, lubricantes y combustibles.s.

**25029731_MBS** kg Ligante epoxi bicomponente, referencia MasterTop BC 307 de Master Builders Solutions. Sin disolventes, transparente
Ligante epoxi bicomponente MasterTop BC 307 de Master Builders Solutions, sin disolventes (100 % sólidos) transparente. MasterTop BC 307 es una resina epoxi bicomponente sin disolventes, de baja viscosidad, transparente y fluida. MasterTop BC 307 ha sido formulado para su uso en interiores para aplicaciones en áreas industriales y decorativas. MasterTop BC 307 puede usarse como ligante para sistemas stone carpet y pavimentos decorativos de cuarzo color. Proporciona un aspecto brillante después del curado. ¿Cuáles son las propiedades de MasterTop BC 307? Baja viscosidad. Poco olor. Fácil de aplicar. Excelentes propiedades mecánicas. Bajo amarilleamiento tras exposición a rayos U.V.. Alta resistencia química.
