# MasterTop 1226 - recubrim.epoxi, zonasindustrial. sol. alta-media, acab.antideslizante

- Propiedad del archivo: CONSTRUNARIO
- Formato: FIEBDC-3/2012
- Programa: Construnario Versión 3.51
- Fecha de los precios: 01/10/2021
- Divisa: EUR
- Código: master-build (14/10/2021)

**UMBS_906** m2 MasterTop 1226 - recubrim.epoxi, zonasindustrial. sol. alta-media, acab.antideslizante
Suministro y puesta en obra de pavimento epoxi continuo decorativo Sistema MasterTop 1226 de Master Builders Solutions o similar (según EN 13813 SR-B1,5-AR1-IR4-Bfl-s1, comportamiento al fuego según EN 13501-1 Bfl-s1), con áridos de cuarzo coloreados, espesor aproximado de 2,50 mm, consistente en una capa de imprimación epoxi sin disolventes MasterTop P 622 (según EN 13813 SR-B1,5-Cfl-s1, comportamiento al fuego Cfl-s1) (Rendimiento 0,40kg/m2); espolvoreo con árido de cuarzo MasterTop F5 de granulometría 0,40-1,00mm (Rendimiento 0,80 kg/m2); formación de capa base capa de resina epoxi bicomponente, transparente y libre de disolventes MasterTop BC 307 (según EN 13813 SR-B1,5-AR1-IR4-Efl), (Rendimiento 1,1 kg/m2), espolvoreada con árido de cuarzo coloreado (0,3 - 0,8 mm), (Rendimiento 2,25 Kg/m2) y recubrimiento superficial final mediante capa de resina epoxi bicomponente, transparente y libre de disolventes MasterTop BC 307 (según EN 13813 SR-B1,5-AR1-IR4-Efl), (Rendimiento 0,65 kg/m2). Medida la superficie ejecutada. Usos: para pavimentos industriales con solicitación mecánica media-alta y acabado antideslizante decorativo.

| Código | Ud | Descripción | Rendimiento |
|---|---|---|---|
| 25027488_MBS | kg | Imprimación epoxi bicomponente, referencia MasterTop P 622 de Master Builders Solutions (material; 05/10/2021) | 0.400 |
| 25029731_MBS | kg | Ligante epoxi bicomponente, referencia MasterTop BC 307 de Master Builders Solutions. Sin disolventes, transparente (material; 06/10/2021) | 1.750 |
| PGEN015 | kg | Arena de cuarzo color (material) | 2.250 |
| OGEN003 | h | Oficial 1ª (mano de obra) | 0.280 |
| OGEN005 | h | Ayudante (mano de obra) | 0.280 |

## Recursos

**25027488_MBS** kg Imprimación epoxi bicomponente, referencia MasterTop P 622 de Master Builders Solutions
Imprimación epoxi bicomponente MasterTop P 622 de Master Builders Solutions, no contiene disolventes, de uso general incluso para superficies en contacto directo con el terreno (cuando existe una barrera impermeable correctamente instalada). Como especialistas en sistemas de pavimentos epoxi continuos eficientes, le ofrecemos soluciones a medida para cualquier aplicación. Nuestros sistemas de pavimentos epoxi no son sólo adecuados para alcanzar los requerimientos funcionales, sino también permiten a los diseñadores de interiores una flexibilidad creativa que le convencerá una vez instalado. Los sistemas de paredes de Master Builders Solutions proporcionan una conexión continua a nuestros ensayados y probados sistemas de recubrimientos para pavimentos epoxi, permitiendo que los suelos y las paredes sean diseñados como una unidad estética y funcional. Las paredes y especialmente los suelos en las instalaciones industriales están expuestos a una serie de tensiones que incluyen las altas temperaturas, ataques químicos y solicitaciones mecánicas. Nuestros especialistas de Master Builders Solutions ofrecen el recubrimiento adecuado para cualquier tipo de pavimentos epoxi, desde los pavimentos epoxi industriales clásicos, hasta los pavimentos epoxi especiales con propiedades antiestáticas o antibacterianas, así como pavimentos epoxi decorativos, proporcionando un pavimento higiénico y seguro.

**25029731_MBS** kg Ligante epoxi bicomponente, referencia MasterTop BC 307 de Master Builders Solutions. Sin disolventes, transparente
Ligante epoxi bicomponente MasterTop BC 307 de Master Builders Solutions, sin disolventes (100 % sólidos) transparente. MasterTop BC 307 es una resina epoxi bicomponente sin disolventes, de baja viscosidad, transparente y fluida. MasterTop BC 307 ha sido formulado para su uso en interiores para aplicaciones en áreas industriales y decorativas. MasterTop BC 307 puede usarse como ligante para sistemas stone carpet y pavimentos decorativos de cuarzo color. Proporciona un aspecto brillante después del curado. ¿Cuáles son las propiedades de MasterTop BC 307? Baja viscosidad. Poco olor. Fácil de aplicar. Excelentes propiedades mecánicas. Bajo amarilleamiento tras exposición a rayos U.V.. Alta resistencia química.
