# MasterTop 1255 - pavimento epoxi decorativo Stone Carpet

- Propiedad del archivo: CONSTRUNARIO
- Formato: FIEBDC-3/2012
- Programa: Construnario Versión 3.51
- Fecha de los precios: 01/10/2021
- Divisa: EUR
- Código: master-build (14/10/2021)

**UMBS_072** m2 MasterTop 1255 - pavimento epoxi decorativo Stone Carpet
Suministro y puesta en obra de pavimento epoxi continuo decorativo MasterTop 1255 de Master Builders Solutions o similar, con áridos de cuarzo coloreados tipo Stone Carpet, con un espesor aproximada de 8,00mm, consistente en una capa de imprimación epoxi sin disolventes MasterTop P 622 (según EN 13813 SR-B1,5-Cfl-s1) (Rendimiento 0,40kg/m2); espolvoreo con árido de cuarzo MasterTop F5 de granulometría 0,40-1,00mm (Rendimiento 2,50kg/m2); formación de capa base de resina epoxi bicomponente, transparente y libre de disolventes MasterTop BC 307 (según EN 13813 SR-B1,5-AR1-IR4), (Rendimiento 12,50kg/m2) mezclado con árido de cuarzo coloreado de 2-3mm (Relación: 8+100kg) y sellado final mediante capa de resina epoxi bicomponente, transparente y libre de disolventes MasterTop BC 307 (según EN 13813 SR-B1,5-AR1-IR4-Efl) mezclado con un 2% de MasterTop TIX 9 (Rendimiento 1,00kg/m2 y capa). Medida la superficie ejecutada.

| Código | Ud | Descripción | Rendimiento |
|---|---|---|---|
| 25027488_MBS | kg | Imprimación epoxi bicomponente, referencia MasterTop P 622 de Master Builders Solutions (material; 05/10/2021) | 0.400 |
| 57221755_MBS | kg | Áridos de cuarzo naturales, referencia MasterTop Filler de Master Builders Solutions. Aplicación de pavimentos industriales (material; 06/10/2021) | 2.500 |
| PMBS_AGR06 | kg | MasterTop BC 307 + cuarzo 2-3mm (material) | 12.500 |
| PMBS_AGR07 | kg | MasterTop BC 307 + MasterTop TIX 9 (material) | 1.000 |
| OGEN003 | h | Oficial 1ª (mano de obra) | 0.280 |
| OGEN005 | h | Ayudante (mano de obra) | 0.280 |

## Recursos

**25027488_MBS** kg Imprimación epoxi bicomponente, referencia MasterTop P 622 de Master Builders Solutions
Imprimación epoxi bicomponente MasterTop P 622 de Master Builders Solutions, no contiene disolventes, de uso general incluso para superficies en contacto directo con el terreno (cuando existe una barrera impermeable correctamente instalada). Como especialistas en sistemas de pavimentos epoxi continuos eficientes, le ofrecemos soluciones a medida para cualquier aplicación. Nuestros sistemas de pavimentos epoxi no son sólo adecuados para alcanzar los requerimientos funcionales, sino también permiten a los diseñadores de interiores una flexibilidad creativa que le convencerá una vez instalado. Los sistemas de paredes de Master Builders Solutions proporcionan una conexión continua a nuestros ensayados y probados sistemas de recubrimientos para pavimentos epoxi, permitiendo que los suelos y las paredes sean diseñados como una unidad estética y funcional. Las paredes y especialmente los suelos en las instalaciones industriales están expuestos a una serie de tensiones que incluyen las altas temperaturas, ataques químicos y solicitaciones mecánicas. Nuestros especialistas de Master Builders Solutions ofrecen el recubrimiento adecuado para cualquier tipo de pavimentos epoxi, desde los pavimentos epoxi industriales clásicos, hasta los pavimentos epoxi especiales con propiedades antiestáticas o antibacterianas, así como pavimentos epoxi decorativos, proporcionando un pavimento higiénico y seguro.

**57221755_MBS** kg Áridos de cuarzo naturales
Áridos de cuarzo naturales utilizados en la aplicación de pavimentos industriales. Áridos de cuarzo natural de diferentes granulometrías utilizados en combinación con resinas epoxi o poliuretano para la confección de los distintos sistemas de recubrimientos de pavimentos industriales. Consultar con el Servicio Técnico cualquier aplicación no prevista en esta relación.
