# Recubrimiento elástico y autonivelante de poliuretano bicomponente, referencia MasterTop BC 325 N de Master Builders Solutions

- Propiedad del archivo: CONSTRUNARIO
- Formato: FIEBDC-3/2012
- Programa: Construnario Versión 3.51
- Fecha de los precios: 06/10/2021
- Divisa: EUR

**25026374_MBS** kg Recubrimiento elástico y autonivelante de poliuretano bicomponente, referencia MasterTop BC 325 N de Master Builders Solutions
Recubrimiento de poliuretano bicomponente libre de disolventes, autonivelante, elástico, pigmentado, de bajas emisiones y con propiedades de absorción de ruido para pavimentos confortables y decorativos MasterTop BC 325 N es utilizado como capa base de las familias de sistemas de pavimentos confortables y decorativos MasterInject 1325, MasterInject 1325 REG y MasterTop 1327 que son utilizados en las siguientes aplicaciones: Hospitales. Residencias de la tercera edad. Escuelas - colegios. Oficinas. Cafeterías – cantinas. Tiendas. Supermercados.
