# Capa de acabado de poliuretano bicomponente, referencia MasterTop TC 417 W de Master Builders Solutions

- Propiedad del archivo: CONSTRUNARIO
- Formato: FIEBDC-3/2012
- Programa: Construnario Versión 3.51
- Fecha de los precios: 06/10/2021
- Divisa: EUR

**25026377_MBS** kg Capa de acabado de poliuretano bicomponente, referencia MasterTop TC 417 W de Master Builders Solutions
MasterTop TC 417 W es una capa de acabado de poliuretano bicomponente en base agua que no contiene disolventes, de bajas emisiones, pigmentada que endurece formando un material elástico, de color estable y resistente a los rayos UV y con acabado mate. MasterTop TC 417 W está diseñado como capa de acabado resistente en los sistemas de poliuretano elásticos, tales como, MasterTop 1325, MasterTop 1325 R y MasterTop 1327 C, MasterTop 1327 FL, así como, MasterTop WS 200 PU y MasterTop WS 300 PU. ¿Cuáles son las propiedades de MasterTop TC 417 W? Acabado mate. No contiene disolventes. Libre de NMP, APEO, VOC y glicol. Muy bajas emisiones según AgBB. Resistente a la abrasión. Mejora la resistencia al rayado y desgaste. Estable al color. Resistente a los ratos UV. Elástico. Buena adherencia en soportes no porosos. Baja viscosidad. Fácil de limpiar y mantener.
