# MasterTop 1325 R pavimento poliuretano antideslizante

- Propiedad del archivo: CONSTRUNARIO
- Formato: FIEBDC-3/2012
- Programa: Construnario Versión 3.51
- Fecha de los precios: 01/10/2021
- Divisa: EUR
- Código: master-build (14/10/2021)

**UMBS_074** m2 MasterTop 1325 R pavimento poliuretano antideslizante
Suministro y puesta en obra de pavimento de poliuretano SISTEMA MasterTop 1325 de Master Builders Solutions o similar (según EN 13813 SR-B1,5-AR1-IR4; Bfl-s1; resbaladicidad clase 2 según CTE), de 2,5 mm de espesor, para pavimentos interiores con capacidad de puentear fisuras, amortiguar ruidos y absorber sonidos, consistente en una capa de imprimación de resina epoxi sin disolventes libre de disolventes, MasterTop P 622 (Rendimiento 0,40kg/m2); espolvoreo ligero homogéneo de árido de cuarzo MasterTop F5 (Rendimiento:0,9kg/m2) y posterior barrido y aspirado de árido sobrante; capa base mediante MasterTop BC 325 N (según EN 13813 SR-B1,5-AR1-IR4-Bfl-s1), mezclado con árido de cuarzo MasterTop F1 en una proporción de 1:0,3 (Rendimiento 2,75 kg/m2), y recubrimiento superficial a base de resina de poliuretano pigmentada bicomponente en base disolvente MasterTop TC 417 W (según EN 13813 SR-B1,5-AR1-IR4) (Rendimiento: 0,13kg/m2) mezclado con un 5% MasterTop F13 V100; sobre superficies de hormigón o mortero, sin incluir la preparación del soporte. Colores estándar. Medida la superficie ejecutada.

| Código | Ud | Descripción | Rendimiento |
|---|---|---|---|
| 25027488_MBS | kg | Imprimación epoxi bicomponente, referencia MasterTop P 622 de Master Builders Solutions (material; 05/10/2021) | 0.400 |
| 57221755_MBS | kg | Áridos de cuarzo naturales, referencia MasterTop Filler de Master Builders Solutions. Aplicación de pavimentos industriales (material; 06/10/2021) | 0.900 |
| PMBS_AGR28 | kg | MasterTop BC 325 N + árido - Capa base (material) | 2.750 |
| PMBS_AGR03 | kg | MasterTop TC 417 W + F13 V100 esferas vidrio-recubrimiento superficial (material) | 0.130 |
| OGEN003 | h | Oficial 1ª (mano de obra) | 0.350 |
| OGEN005 | h | Ayudante (mano de obra) | 0.350 |

## Recursos

**25027488_MBS** kg Imprimación epoxi bicomponente, referencia MasterTop P 622 de Master Builders Solutions
Imprimación epoxi bicomponente MasterTop P 622 de Master Builders Solutions, no contiene disolventes, de uso general incluso para superficies en contacto directo con el terreno (cuando existe una barrera impermeable correctamente instalada). Como especialistas en sistemas de pavimentos epoxi continuos eficientes, le ofrecemos soluciones a medida para cualquier aplicación. Nuestros sistemas de pavimentos epoxi no son sólo adecuados para alcanzar los requerimientos funcionales, sino también permiten a los diseñadores de interiores una flexibilidad creativa que le convencerá una vez instalado. Los sistemas de paredes de Master Builders Solutions proporcionan una conexión continua a nuestros ensayados y probados sistemas de recubrimientos para pavimentos epoxi, permitiendo que los suelos y las paredes sean diseñados como una unidad estética y funcional. Las paredes y especialmente los suelos en las instalaciones industriales están expuestos a una serie de tensiones que incluyen las altas temperaturas, ataques químicos y solicitaciones mecánicas. Nuestros especialistas de Master Builders Solutions ofrecen el recubrimiento adecuado para cualquier tipo de pavimentos epoxi, desde los pavimentos epoxi industriales clásicos, hasta los pavimentos epoxi especiales con propiedades antiestáticas o antibacterianas, así como pavimentos epoxi decorativos, proporcionando un pavimento higiénico y seguro.

**57221755_MBS** kg Áridos de cuarzo naturales
Áridos de cuarzo naturales utilizados en la aplicación de pavimentos industriales. Áridos de cuarzo natural de diferentes granulometrías utilizados en combinación con resinas epoxi o poliuretano para la confección de los distintos sistemas de recubrimientos de pavimentos industriales. Consultar con el Servicio Técnico cualquier aplicación no prevista en esta relación.
