# Recubrimiento de poliuretano bicomponente, referencia MasterTop BC 361 N de Master Builders Solutions

- Propiedad del archivo: CONSTRUNARIO
- Formato: FIEBDC-3/2012
- Programa: Construnario Versión 3.51
- Fecha de los precios: 06/10/2021
- Divisa: EUR

**25026362_MBS** kg Recubrimiento de poliuretano bicomponente, referencia MasterTop BC 361 N de Master Builders Solutions
MasterTop BC 361 N un recubrimiento autonivelante de poliuretano alifático bicomponente pigmentado para pavimentos, que no contiene disolventes y de bajas emisiones, que endurece formando un material elástico, resistente, fácil de mantener y tolerante a un amplio rango de productos químicos de limpieza y variedad de compuestos químicos. Debido a su naturaleza alifática, MasterTop BC 361 N es estable de color y resistente a los rayos UV MasterTop BC 361 N puede ser utilizado fresco sobre fresco con el fin de realizar pavimentos decorativos policromáticos. MasterTop BC 361 N es recubierto con una capa de acabado transparente (MasterTop TC 407 W Transparente) con el fin de mejorar la resistencia química, mecánica y al rayado, así como mantener la facilidad de limpiez ¿Cuáles son las propiedades de MasterTop BC 361 N? Bajas emisiones según AgBB. Estable al color. Resistente a los ratos UV. Elástico. Alto grado de confortabilidad al pisar. Absorción de ruido. Resistente. Robusto.
