# MasterTop 1326 R pavimento poliuretano decorativo confortable y antideslizante

- Propiedad del archivo: CONSTRUNARIO
- Formato: FIEBDC-3/2012
- Programa: Construnario Versión 3.51
- Fecha de los precios: 01/10/2021
- Divisa: EUR
- Código: master-build (14/10/2021)

**UMBS_076** m2 MasterTop 1326 R pavimento poliuretano decorativo confortable y antideslizante
Suministro y puesta en obra de pavimento interior de poliuretano SISTEMA MasterTop 1326 R de Master Builders Solutions o similar (según EN 13813 SR-B1,5-AR1-IR4; Bfl-s1; resbaladicidad clase 1 según CTE), de 2,0mm de espesor, decorativo, confortable, antideslizante, de bajas emisiones y resistentes a los UV, consistente en una capa de imprimación de resina epoxi libre de disolventes, MasterTop P 622 (Rendimiento 0,40kg/m2); espolvoreo ligero homogéneo de árido de cuarzo MasterTop F5 (Rendimiento 0,9kg/m2) y posterior barrido y aspirado de árido sobrante; capa base mediante resina de poliuretano bicomponente pigmentada resistente a los UV y de bajas emisiones MasterTop BC 361 N (Rendimiento 2,75kg/m2) (Según EN 13813 SR-B1,5-AR0,5-IR4-Efl) y recubrimiento superficial a base de resina de poliuretano pigmentada bicomponente transparente en base agua resistente a UV antideslizante de acabado mate MasterTop TC 417 W (según EN 13813 SR-B1,5-AR1-IR4, comportamiento al fuego Bn-s1) mezclada con 5% de esferas de vidrio MasterTop F13 V100 (Rendimiento 0,13 kg/m2). Sobre superficies de hormigón o mortero, sin incluir la preparación del soporte Medida la superficie ejecutada.

| Código | Ud | Descripción | Rendimiento |
|---|---|---|---|
| 25027488_MBS | kg | Imprimación epoxi bicomponente, referencia MasterTop P 622 de Master Builders Solutions (material; 05/10/2021) | 0.400 |
| 57221755_MBS | kg | Áridos de cuarzo naturales, referencia MasterTop Filler de Master Builders Solutions. Aplicación de pavimentos industriales (material; 06/10/2021) | 0.900 |
| 25026362_MBS | kg | Recubrimiento de poliuretano bicomponente, referencia MasterTop BC 361 N de Master Builders Solutions (material; 06/10/2021) | 2.750 |
| PMBS_AGR05 | kg | MasterTop TC 417 W + F13 V100 esferas vidrio- recubrimiento superficial (material) | 0.130 |
| OGEN003 | h | Oficial 1ª (mano de obra) | 0.350 |
| OGEN005 | h | Ayudante (mano de obra) | 0.350 |

## Recursos

**25027488_MBS** kg Imprimación epoxi bicomponente, referencia MasterTop P 622 de Master Builders Solutions
Imprimación epoxi bicomponente MasterTop P 622 de Master Builders Solutions, no contiene disolventes, de uso general incluso para superficies en contacto directo con el terreno (cuando existe una barrera impermeable correctamente instalada). Como especialistas en sistemas de pavimentos epoxi continuos eficientes, le ofrecemos soluciones a medida para cualquier aplicación. Nuestros sistemas de pavimentos epoxi no son sólo adecuados para alcanzar los requerimientos funcionales, sino también permiten a los diseñadores de interiores una flexibilidad creativa que le convencerá una vez instalado. Los sistemas de paredes de Master Builders Solutions proporcionan una conexión continua a nuestros ensayados y probados sistemas de recubrimientos para pavimentos epoxi, permitiendo que los suelos y las paredes sean diseñados como una unidad estética y funcional. Las paredes y especialmente los suelos en las instalaciones industriales están expuestos a una serie de tensiones que incluyen las altas temperaturas, ataques químicos y solicitaciones mecánicas. Nuestros especialistas de Master Builders Solutions ofrecen el recubrimiento adecuado para cualquier tipo de pavimentos epoxi, desde los pavimentos epoxi industriales clásicos, hasta los pavimentos epoxi especiales con propiedades antiestáticas o antibacterianas, así como pavimentos epoxi decorativos, proporcionando un pavimento higiénico y seguro.

**57221755_MBS** kg Áridos de cuarzo naturales
Áridos de cuarzo naturales utilizados en la aplicación de pavimentos industriales. Áridos de cuarzo natural de diferentes granulometrías utilizados en combinación con resinas epoxi o poliuretano para la confección de los distintos sistemas de recubrimientos de pavimentos industriales. Consultar con el Servicio Técnico cualquier aplicación no prevista en esta relación.

**25026362_MBS** kg Recubrimiento de poliuretano bicomponente, referencia MasterTop BC 361 N de Master Builders Solutions
MasterTop BC 361 N un recubrimiento autonivelante de poliuretano alifático bicomponente pigmentado para pavimentos, que no contiene disolventes y de bajas emisiones, que endurece formando un material elástico, resistente, fácil de mantener y tolerante a un amplio rango de productos químicos de limpieza y variedad de compuestos químicos. Debido a su naturaleza alifática, MasterTop BC 361 N es estable de color y resistente a los rayos UV MasterTop BC 361 N puede ser utilizado fresco sobre fresco con el fin de realizar pavimentos decorativos policromáticos. MasterTop BC 361 N es recubierto con una capa de acabado transparente (MasterTop TC 407 W Transparente) con el fin de mejorar la resistencia química, mecánica y al rayado, así como mantener la facilidad de limpiez ¿Cuáles son las propiedades de MasterTop BC 361 N? Bajas emisiones según AgBB. Estable al color. Resistente a los ratos UV. Elástico. Alto grado de confortabilidad al pisar. Absorción de ruido. Resistente. Robusto.
