# Capa base de poliuretano tixotrópico, referencia MasterTop BC 328 FLR de Master Builders Solutions

- Propiedad del archivo: CONSTRUNARIO
- Formato: FIEBDC-3/2012
- Programa: Construnario Versión 3.51
- Fecha de los precios: 06/10/2021
- Divisa: EUR

**25026343_MBS** kg Capa base de poliuretano tixotrópico, referencia MasterTop BC 328 FLR de Master Builders Solutions
Capa base de poliuretano tixotrópico bicomponente retardante del fuego que no contiene disolventes y de bajas emisiones para la confección de capas elásticas en los sistemas MasterTop WS MasterTop BC 328 FLR es una capa base de poliuretano tixotrópico bicomponente retardante del fuego, pigmentado, que no contiene disolventes y de bajas emisiones. MasterTop BC 328 FLR se utiliza en interiores como capa base elástica en los sistemas de paredes MasterTop WS 200 PU y MasterTop WS 300 PU.
