# MasterTop 1327-16dB - pavim. inter. poliuretano confortable amortig. acústica

- Propiedad del archivo: CONSTRUNARIO
- Formato: FIEBDC-3/2012
- Programa: Construnario Versión 3.51
- Fecha de los precios: 01/10/2021
- Divisa: EUR
- Código: master-build (14/10/2021)

**UMBS_930** m2 MasterTop 1327-16dB - pavim. inter. poliuretano confortable amortig. acústica
Suministro y puesta en obra de pavimento interior de poliuretano Sistema MasterTop 1327 de Master Builders Solutions o similar, de 3.5 mm de espesor, de alto amortiguamiento al sonido (-16dB), con propiedades bacteriostáticas (según JIS Z 2801:2000 e ISO 22196:2007), con capacidad de puentear fisuras y de bajas emisiones (conforme a AgBB), clasificado como SR-B1,5-AR1-IR4-Cfl-s1 (según EN 13813); consistente en una imprimación del soporte a base de resinas epoxi libre de disolventes MasterTop P 622 (Rendimiento 0,40kg/m2); recubrimiento elástico masivo a base de resina de poliuretano bicomponente pigmentada altamente elástica y sin disolventes MasterTop BC 329 (Rendimiento 1,8 kg/m2); formación de capa base de resina de poliuretano bicomponente, pigmentada libre de disolventes MasterTop BC 325 N, (Rendimiento 2,6 kg/m2); recubrimiento superficial a base de resina de poliuretano bicomponente, pigmentada en base agua resistente a UV y de acabado mate MasterTop TC 417W, (Rendimiento 0,115 kg/m2). Medida la superficie ejecutada.

| Código | Ud | Descripción | Rendimiento |
|---|---|---|---|
| 25027488_MBS | kg | Imprimación epoxi bicomponente, referencia MasterTop P 622 de Master Builders Solutions (material; 05/10/2021) | 0.400 |
| 25027066_MBS | kg | Recubrimiento masivo de poliuretano, referencia MasterTop BC 329 de Master Builders Solutions (material; 06/10/2021) | 1.800 |
| 25026374_MBS | kg | Recubrimiento elástico y autonivelante de poliuretano bicomponente, referencia MasterTop BC 325 N de Master Builders Solutions (material; 06/10/2021) | 2.600 |
| 25026377_MBS | kg | Capa de acabado de poliuretano bicomponente, referencia MasterTop TC 417 W de Master Builders Solutions (material; 06/10/2021) | 0.115 |
| OGEN003 | h | Oficial 1ª (mano de obra) | 0.300 |
| OGEN005 | h | Ayudante (mano de obra) | 0.300 |

## Recursos

**25027488_MBS** kg Imprimación epoxi bicomponente, referencia MasterTop P 622 de Master Builders Solutions
Imprimación epoxi bicomponente MasterTop P 622 de Master Builders Solutions, no contiene disolventes, de uso general incluso para superficies en contacto directo con el terreno (cuando existe una barrera impermeable correctamente instalada). Como especialistas en sistemas de pavimentos epoxi continuos eficientes, le ofrecemos soluciones a medida para cualquier aplicación. Nuestros sistemas de pavimentos epoxi no son sólo adecuados para alcanzar los requerimientos funcionales, sino también permiten a los diseñadores de interiores una flexibilidad creativa que le convencerá una vez instalado. Los sistemas de paredes de Master Builders Solutions proporcionan una conexión continua a nuestros ensayados y probados sistemas de recubrimientos para pavimentos epoxi, permitiendo que los suelos y las paredes sean diseñados como una unidad estética y funcional. Las paredes y especialmente los suelos en las instalaciones industriales están expuestos a una serie de tensiones que incluyen las altas temperaturas, ataques químicos y solicitaciones mecánicas. Nuestros especialistas de Master Builders Solutions ofrecen el recubrimiento adecuado para cualquier tipo de pavimentos epoxi, desde los pavimentos epoxi industriales clásicos, hasta los pavimentos epoxi especiales con propiedades antiestáticas o antibacterianas, así como pavimentos epoxi decorativos, proporcionando un pavimento higiénico y seguro.

**25027066_MBS** kg Recubrimiento masivo de poliuretano, referencia MasterTop BC 329 de Master Builders Solutions
Recubrimiento masivo de poliuretano bicomponente que no contiene disolventes, autonivelante, elástico, pigmentado, de bajas emisiones y con propiedades de muy alta absorción de ruido, MasterTop BC 329 de Master Builders Solutions, para pavimentos confortables y decorativos.

**25026374_MBS** kg Recubrimiento elástico y autonivelante de poliuretano bicomponente
Recubrimiento de poliuretano bicomponente libre de disolventes, autonivelante, elástico, pigmentado, de bajas emisiones y con propiedades de absorción de ruido para pavimentos confortables y decorativos MasterTop BC 325 N es utilizado como capa base de las familias de sistemas de pavimentos confortables y decorativos MasterInject 1325, MasterInject 1325 REG y MasterTop 1327 que son utilizados en las siguientes aplicaciones: Hospitales. Residencias de la tercera edad. Escuelas - colegios. Oficinas. Cafeterías – cantinas. Tiendas. Supermercados.

**25026377_MBS** kg Capa de acabado de poliuretano bicomponente, referencia MasterTop TC 417 W de Master Builders Solutions
MasterTop TC 417 W es una capa de acabado de poliuretano bicomponente en base agua que no contiene disolventes, de bajas emisiones, pigmentada que endurece formando un material elástico, de color estable y resistente a los rayos UV y con acabado mate. MasterTop TC 417 W está diseñado como capa de acabado resistente en los sistemas de poliuretano elásticos, tales como, MasterTop 1325, MasterTop 1325 R y MasterTop 1327 C, MasterTop 1327 FL, así como, MasterTop WS 200 PU y MasterTop WS 300 PU. ¿Cuáles son las propiedades de MasterTop TC 417 W? Acabado mate. No contiene disolventes. Libre de NMP, APEO, VOC y glicol. Muy bajas emisiones según AgBB. Resistente a la abrasión. Mejora la resistencia al rayado y desgaste. Estable al color. Resistente a los ratos UV. Elástico. Buena adherencia en soportes no porosos. Baja viscosidad. Fácil de limpiar y mantener.
