# Recubrimiento masivo de poliuretano, referencia MasterTop BC 329 de Master Builders Solutions

- Propiedad del archivo: CONSTRUNARIO
- Formato: FIEBDC-3/2012
- Programa: Construnario Versión 3.51
- Fecha de los precios: 06/10/2021
- Divisa: EUR

**25027066_MBS** kg Recubrimiento masivo de poliuretano, referencia MasterTop BC 329 de Master Builders Solutions
Recubrimiento masivo de poliuretano bicomponente que no contiene disolventes, autonivelante, elástico, pigmentado, de bajas emisiones y con propiedades de muy alta absorción de ruido, MasterTop BC 329 de Master Builders Solutions, para pavimentos confortables y decorativos.
